# SCD Schulcampus Deisenhofen - gesamt
Angebotsaufforderung (GAEB DA XML 3.2, DA83)
Projekt: 2021-04
Währung: EUR
Erstellt mit: GXML Toolbox V3.3 R20220330, ORCA AVA 27 27.00.00, 15.05.2026

## 1.0 Angaben zu Abschnitt 0 der Allgemeinen Technischen Vertragsbedingungen
1.0 Angaben zu Abschnitt 0 der Allgemeinen Technischen Vertragsbedingungen

1.1 Angaben zur Baustelle

Lage der Baustelle, Umgebungsbedingungen, Zufahrtsmöglichkeiten und Beschaffenheit der Zufahrt sowie etwaige Einschränkungen bei ihrer Benutzung.

Das Bauvorhaben "Neubau Schulcampus Deisenhofen" befindet sich in der Gemeinde Oberhaching, Ortsteil Deisenhofen an der Sauerlacher Straße. Sie beinhaltet das Abräumen des Oberbodens der früheren Ackerfläche sowie die Erstellung des Neubaus des Schulcampus, bestehend aus Fachoberschule, Realschule, Mensa mit Verwaltungsbüros des Zweckverbands, 3-fach Sporthalle und Tiefgarage (inkl. Freiflächengestaltung und Nebengebäuden).

Während der Bauarbeiten befinden sich die angrenzenden Nachbargebäude immer in Nutzung.

Lage des Baugrundstücks:
Der Schulcampus liegt in unmittelbarer Nähe zum S-Bahnhof Deisenhofen. Das Grundstück befindet sich zwischen der Sauerlacher Strasse  und der Schulstrasse. Südlich wird es durch einen Wirtschaftsweg, den Vogelherdweg und im Norden durch einen Fussweg begrenzt.
Südlich des Vogelherdweges befindet sich der Teil des Grundstückes auf dem sich die Aussensportflächen befinden.

Zufahrt:
Die Ver- und Entsorgung der Baustelle erfolgt ausschließlich über die Sauerlacher Straße. Die Schulstraße ist von Baustellenverkehr freizuhalten. Hier besteht durch die gegenüberliegende Grundschule eine erhöhte Unfallgefahr.
Die Hauptzufahrt zur Baustelle an der Sauerlacher Straße, wird täglich vor Arbeitsbeginn geöffnet und ist nach dem Verlassen der Baustelle zu schließen.
In nahem Umfeld sowie auf dem Gelände der Baustelle besteht nur bedingte Wendemöglichkeit, insbesondere für Schwerlasttransporte oder Sattelauflieger.
In Ausnahmefällen darf nach ausdrücklicher Erlaubnis des AG oder der Objektüberwachung eine Nebenzufahrt an der Schulstraße genutzt werden. Eine Erlaubnis wird nur Schwerlasttransporten und Sattelaufliegern erteilt.

Art und Lage der baulichen Anlagen, z.B. auch Anzahl und Höhe der Geschosse.
Entwurf/ Erscheinungsbild
Das Grundstück befindet sich im Oberhachinger Ortsteil Deisenhofen unmittelbar westlich der gleichnamigen S-Bahn-Station.
Auf dem Grundstück entstehen eine Realschule, eine Fachoberschule (FOS), eine Mensa, eine 3-fach-Sporthalle, die auch als Mehrzweckhalle genutzt werden soll, und eine Tiefgarage.

Die Realschule und die Fachoberschule entstehen als Holz-Hybrid-Bauten. Mensa, Sporthalle und Tiefgarage sind Massivbauten aus Stahlbeton. Bis auf die Fachoberschule sind alle Gebäude im 1. UG verbunden. Die Schulen bestehen aus je drei Gebäudeteilen, von denen jeweils 2 eine Geschossigkeit von EG + 1 haben und der dritte EG +2 hat. Mensa und Sporthalle haben jeweils 1 Obergeschoss, die Tiefgarage befindet sich zwischen Sporthalle und Realschule im Untergeschoss.
Alle Gebäude sind mit Holzfassaden und Blechdächern geplant.

Die Oberflächen im Inneren sind Sichtoberflächen (Holz bzw. Beton), flächenelastische Bodenbeläge, Holz- und Werksteinböden.

Gebäudekennzahlen (Circa-Werte)

Grundstücksfläche: ca. 9 ha

Grundflächen (aller Gebäude)
Brutto-Grundfläche gesamt (BGF): 35.300 qm
- Realschule:  12.400 qm
- Fachoberschule: 12.000 qm
- Sporthalle:  5.400 qm
- Mensa:  2.000 qm
- Tiefgarage:  3.500 qm

Höhenangaben Realschule: +/- 0,00 = +596,40 ü NHN
- OK Gelände:  +596,38 ü NHN
- OK FB UG:  +592,21ü NHN
- OK FB EG:  +/- 0,00 m = 596,40 ü NHN
- OK FB 1.OG:  +600,925 ü NHN
- OK FB 2.OG:  +604,945 ü NHN

Höhenangaben Fachoberschule: +/- 0,00 = +596,15 ü NHN
- OK Gelände: +596,13 ü NHN
- OK FB UG:  +591,96 ü NHN
- OK FB EG:  +/- 0,00 m = 596,15 ü NHN
- OK FB 1.OG: +600,675 ü NHN
- OK FB 2.OG: +604,695 ü NHN

Höhenangaben Mensa: +/- 0,00 = +596,15 ü NHN
- OK Gelände:  +596,13 ü NHN
- OK FB UG:  +591,55 ü NHN
- OK FB EG:  +596,15 ü NHN
- OK FB OG:  +600,40 ü NHN

Höhenangaben Sporthalle: +/- 0,00 = +596,15 ü NHN
- OK Gelände: +596,13 ü NHN
- OK FB UG:  +591,55 ü NHN
- OK FB EG:  +596,15 ü NHN
- OK FB OG: +600,40 ü NHN

Tiefgarage
- OK Gelände: +596,15 ü NHN
- OK FB UG:  +591,55 ü NHN

Brutto-Rauminhalt gesamt (BRI): 188.550 cbm
- Realschule: 64.750 cbm
- Fachoberschule: 57.500 cbm
- Sporthalle:  40.100 cbm
- Mensa:  9.700 cbm
- Tiefgarage:  16.500 cbm

Bodenverhältnisse
Für das Grundstück liegt ein Baugrundgutachten vor.

Grundwassersituation
Der Bemessungswasserstand liegt auf einer Höhe von 575,00 m ü NN.

1.2 Konstruktionsbeschreibung Architektur

Baugrube und Gründung (für Ausbaugewerke nicht relevant ) entfällt

Primärkonstruktion/ Rohbau
Realschule und Fachoberschule:
Das Untergeschoss wird in Stahlbeton hergestellt. Teilweise wird Recyclingbeton eingesetzt, andere Teile werden in Sichtbetonqualität hergestellt. Tieferliegende Bauteile wie Pumpensümpfe, Bodenkanäle etc. werden in WU-Beton hergestellt.
Treppenhauskerne werden in Stahlbeton in Sichtbetonqualität errichtet
Tragkonstruktion Erdgeschoss und Obergeschosse Holz (s.u.)

Sporthalle, Mensa und Tiefgarage:
Tragkonstruktion aus Stahlbeton in Sichtbetonqualität
Tieferliegende Bauteile wie Pumpensümpfe, Bodenkanäle etc. werden in WU-Beton hergestellt.
Dachkonstruktionen Mensa und Sporthalle aus Holz
Decke Tiefgarage Stahlbeton

Fassade
Die Fassaden sollen mit einer vertikalen Boden-Deckel-Schalung aus Holz versehen werden.
Teilbereiche werden aus Brandschutzgründen mit einer nichtbrennbaren Fassade ausgebildet.
In den Tiefhöfen (Realschule, Fachoberschule und Sporthalle) wird die Fassade mit Betonfertigteilen bekleidet.

Elementaufbauten und Oberflächen
Bodenplatte im UG:
Stahlbeton flügelgeglättet, auf XPS-Dämmung

Außenwände
Realschule und Fachoberschule:
Holzrahmenbauwände, im Werk vorgefertigt
Zellulosedämmung zwischen statisch wirksamen Holzriegeln
außenseitig DWD-Platte, innenseitig OSB-Platte

Sporthalle, Mensa und Tiefgarage:
Aussenwände und -stützen Stahlbetons Ortbeton, tlw. Fertigteile, Sichtbetonqualität

Fassaden
Realschule, Fachoberschule und Mensa:
Hinterlüftete, vertikale Holzverschalung, Fichte,
als Boden-Deckel-Schalung, vorvergraut
Pfosten-Riegel-Elemente aus Holz-Aluminium Konstruktion mit Festverglasung, Fenster und Türen als Drehflügel (manuell) und integrierten, dezentralen Lüftungsgeräten, Holzart: Fichte/ Esche, Aluminium Deckschalen: pulverbeschichtet, Holzoberfläche: transparent lasiert
Verglasungsart: 2- bzw. 3-Scheiben-Verglasung Isolierverglasung und Sonnenschutzverglasung
Oberlichtbänder mit Festverglasungen und Lamellenfenstern im Bereich des Dachversatzes (Entrauchung Aula/ Aufzug)

Sporthalle:
Hinterlüftete, vertikale Holzverschalung, Fichte,
als Boden-Deckel-Schalung, vorvergraut
Pfosten-Riegel-Elemente aus Aluminium mit Festverglasung, Fenster als Drehflügel (manuell)
Aluminium Deckschalen: pulverbeschichtet,
Verglasungsart: 3-Scheiben-Verglasung Isolierverglasung
Oberlichtband mit Lamellenfenstern und Festverglasungen im Bereich des Dachversatzes
Verglasungen der Dachfläche als liegende PR-Konstruktion wie vor in Gymnastikräumen und Treppenraum

Innenwände:
Realschule und Fachoberschule:
Tragende und nicht tragende Innenwände als Brettsperrholzwände in Fichte Oberflächen in Wohnsichtqualität, mit aufhellendem Vergilbungsschutz und Schutzanstrich, einige Bauteile aus Baubuche
in Nebenräumen: Industriesichtqualität
Wände in Untergeschossen aus Stahlbeton in Sichtbetonqualität
Sanitärwände als Holz- und Metallständer-Wände mit 2-lagiger Gipskartonbeplankung, bzw. einlagig mit Gipskarton bekleidete Brettsperrholzwände
Sanitärräume türhoch bzw. raumhoch gefliest mit Fliesen
Innentüren: Opake Türen als Holz-Umfassungszargen,
tlw. Holz-Stockzargen mit Laibungsbekleidung.

Sporthalle und Mensa:
Wände aus Stahlbeton in Sichtbetonqualität
Sanitärwände als Metallständer-Wände mit 2-lagiger Gipskartonbeplankung
Innentüren:
Opake Türen als Stahl-Umfassungszargen mit Holztürblatt Technikräume Stahltüren mit Umfassungszarge
Rohrrahmentüren, Prallwandtüren
Türen im Verwaltungsbereich Mensa: Holzumfassungszargen mit Holztürblatt

Decken
Realschule und Fachoberschule:
Decken über UG: oberflächenfertige Stahlbetondecke,
Decken über EG und 1.OG: Decke als Holz-Beton-Verbund-decken (HBV),
in den aussenliegenden Räumen (Klassenzimmer u.ä.) als Rippendecken mit Halbfertigteilen aus Beton als verlorene Schalung
in zu den Innenhöfen orientierten Bereichen (freies Lernen u.ä.) als Brettstapeldecke in Fichte mit raumakustisch wirksamer Nutung und Einlage von Holz-Weichfaserplattenstreifen, Oberfläche Sichtqualität, Vergilbungsschutz,
teilweise Unterhangdecken mit Holz-Akustikelementen und Holzwolle-Leichtbauplatten
Decken in Sanitärräume als Gipskarton-Abhangdecken bzw. als freitragende Decken

Sporthalle und Mensa:
Die Rohdecken in beiden Gebäuden sind aus Stahlbeton, Dachkonstruktion aus Holz (s.u.)
Abhangdecken in der Sporthalle zwischen den Sparren als Holzwolle-Akustikplatte
Gymnastikräume Sporthalle und Gastraum Mensa mit  Holz-Akustikelementen
Foyers, Treppenhäuser, Umkleiden und Sanitär- und Küchenbereiche mit GK-Abhangdecken, gestrichen, tlw. mit Akustikanforderung
Technik und Lagerbereiche ohne Unterhangdecken

Tiefgarage: Rohdecke in Sichtbeton SB 2, in Randbereichen zu anderen Gebäuden unterseitig gedämmt
druckfeste Mineralwolleplatten mit Holzwolle-Sichtschale

Bodenaufbau
Realschule und Fachoberschule:
schwimmender Estrich mit Fussbodenheizung
Bodenbeläge Klassenzimmer mit Kautschukbelag
Öffentliche Bereiche (Aula, Mehrzweckraum und Treppenhäuser) mit Betonwerksteinbelag
Fachklassen und Werkstätten teilweise mit Holzpflaster bzw. Industrieparkett
Sanitärräume mit Fliesenbelag
Technik- und Lagerbereiche mit staubbindenden Anstrich

Sporthalle und Mensa:
schwimmender Estrich mit Fussbodenheizung
Öffentliche Bereiche (Foyers Sporthalle, Gastraum Mensa, Treppenhäuser) mit Betonwerksteinbelag
Sanitärräume mit Fliesenbelag
Bodenbelag Sporthalle und Geräte- und Gymnastikräume: Linoleum auf Doppelschwingboden

Dachkonstruktion und Aufbau:
Realschule und Fachoberschule:
Nach aussen geneigte Dächer als
Sparrendächer mit raumabschließender Brettsperrholzplatte und Dämmung nichtbrennbar Mineralwolle Blechdach mit Hinterlüftung als Metalldach mit Leistenfalz
In Teilbereichen Photovoltaik dachparallel montiert

Zu den Innenhöfen geneigten Dächer als
Sparrendächer mit raumabschließender Brettsperrholzplatte
Kompaktdachaufbau mit PUR-Dämmung und bituminöser Abdichtung
Dachbegrünung

Sporthalle:
Sparrendach mit raumabschließender Brettsperrholzplatte
und Dämmung nichtbrennbar Mineralwolle
Blechdach mit Hinterlüftung als Metalldach mit Leistenfalz
in Teilbereichen Photovoltaik dachparallel montiert

Mensa:
Sparrendach mit Zwischensparrendämmung nichtbrennbar Mineralwolle
Blechdach mit Hinterlüftung als Metalldach mit Leistenfalz
in Teilbereichen Photovoltaik dachparallel montiert

Einbaumöblierung:
Einbauschränke in Unterrichtsräumen, Büros, etc.:
Fronten: Spanplatte, 19mm, Fichte Furnier, astig, wie BSPH-Wandoberflächen, teilweise mit raumakustisch wirksamer Mikroperforierung;

Schallschutz:
Schallschutz der Decken über HBV-Decken und EPS-Dämmung unter schwimmendem Estrich;
(in Versammlungsstätten Mineralwolle unter Estrich)
Schallschutz der Wände über Vorsatzschalen unterschiedlicher Stärke, Beplankung in Fichte-3-Schichtplatten in Sichtqualität bzw. Gipskartonplatten;

Lüftungskonzept:
Hybride Lüftung: mechanische Lüftung durch dezentrale Lüftungsgeräte in der Fassade ergänzt durch manuelle Fensterlüftung; Sommerlicher Wärmeschutz: Erwärmung/Auskühlung des Gebäudes in heißen Sommermonaten über Nachtluftspülung (dezentrale Lüftungsgeräte)
Zentrale Bereiche wie Aula und Mehrzweckraum und Nebenräume mit zentraler mechanischer Lüftung

Konstruktion / TGA / ELT / Freianlagen
Weitere Angaben zur Konstruktion, zu den TGA- und Elektroinstallationen, sowie zur Ausführung der Freianlagen siehe folgende Vortexte.

1.3 Baustellenbetrieb

Verkehrsverhältnisse auf der Baustelle, insbesondere Verkehrsbeschränkungen
Be- und Entladetätigkeiten dürfen ausschließlich unter Anwesenheit des Fahrzeugführers erfolgen.
Auf dem gesamten Baufeld gilt die Straßenverkehrsordnung. Die Einhaltung der Straßenverkehrsordnung obliegt den Auftragnehmern und deren Kraftfahrzeugführern und Maschinisten. Davon abweichend wird die Höchstgeschwindigkeit auf 20 km/h festgelegt.

Der Auftragnehmer/Firmenbauleiter hat die Baustelle während und außerhalb der üblichen Arbeitszeit gemäß den Unfallverhütungsvorschriften der Bauberufsgenossenschaften zu sichern. Die Baustellenzugänge sind, außer zu Betriebszwecken, dauerhaft geschlossen zu halten.
Andere Zufahrten, Baustellenzu- oder -ausgänge und Baustraßen dürfen nicht benutzt werden.
Auf die Einschränkungen infolge bestehender verkehrspolizeilicher Vorgaben, wie z. B. Gewässer, Parkverbote, Einbahnstraßenregelungen, Nutzlastbeschränkungen oder räumlich beengte Verhältnisse, wird hingewiesen.

Straßen, Wege, Lager- und Arbeitsplätze innerhalb des Baugeländes werden in bestehendem Zustand zur Verfügung gestellt und auf Antrag von der Objektüberwachung zugewiesen. Sie können vom Auftragnehmer nur auf eigene Gefahr benutzt werden.
Auf dem Baugrundstück werden in begrenzter Zahl Parkplätze ausgewiesen. Ein Anrecht auf einen Parkplatz auf der Baustelle besteht nicht.

Für den Verkehr freizuhaltende Flächen
Fahrwege und Wandflächen sind grundsätzlich freizuhalten.
Die Feuerwehrzufahrten, -aufstellflächen, sowie die Flucht- und Rettungswege sind freizuhalten.
Das Abstellen von Fahrzeugen aller Art in Halteverbotszonen, Feuerwehrzufahrten, sonstigen Einfahrten sowie auf Grünflächen ist verboten. Widerrechtlich abgestellte Fahrzeuge werden auf Kosten des Fahrzeughalters abgeschleppt. Widerrechtlich genutzte Abstellflächen werden auf Kosten des Benutzers geräumt.

Art, Lage, Maße und Nutzbarkeit von Transporteinrichtungen und Transportwegen, z.B. Montageöffnungen.
Derzeit stehen 4 Obendreher-Kräne des Rohbauers auf dem Baufeld. Nach Abschluss der Rohbauarbeiten stehen die Kräne auch für die Gewerke Zimmerer und Dach zur Verfügung, nicht für die Ausbaugewerke.
Die Obergeschosse der Realschule und FOS sind über einen Gerüstaufzug im jeweiligen Bauteil B angebunden (EG-2.OG). In den Bauteilen A und C gibt es in beiden Schulen zusätzlich eine Absetzbühne und eine Einbringöffnung. Das UG ist jeweils nur über das Treppenhaus erreichbar.
In Sporthalle und Mensa steht das jeweilige Treppenhaus im Gebäude zum Materialtransport zur Verfügung (UG-1.OG), in der Sporthalle kann für das südliche UG auch vom Tiefhof angeliefert werden.

Besondere Belastungen aus Immissionen sowie besondere klimatische oder betriebliche Bedingungen
Erschütterungsintensive bzw. lärmintensive Arbeiten sind immer erst nach schriftlicher Bestätigung durch die Objektüberwachung möglich.
Unterbrechungen durch Forderungen Dritter (besonders Lärmbelästigung, Geruchsbelästigung) auf Anweisung der Objektüberwachung oder des Auftraggebers direkt sind möglich und Folge zu leisten.
Die gem. Vertrag vereinbarten Ruhezeiten sind zu beachten und zwingend einzuhalten. Abweichungen hiervon können nur durch den Auftraggebers selbst gestattet werden.

Lage, Art, Anschlusswert und Bedingungen für das Überlassen von Anschlüssen für Wasser, Energie und Abwasser.
Der AG stellt auf der Baustelle Baustrom zur Verfügung.
Der Baustromanschluss kommt aus einer Trafostation an der Schulstraße.
Es steht je ein Kranverteiler, ein großer Baustromverteiler und Gruppenverteiler an der Fachoberschule, der Realschule und im Bereich Mensa / Sporthalle zur Verfügung. Die Leistungsabnahme an diesem Haupt-Baustromkasten kann nur anteilig durch den jeweiligen AN erfolgen.
Mit Ende der Rohbauarbeiten und Beginn der Ausbauarbeiten stellt der AG über den AN Baustrom die neue Baustromversorgung im Innenbereich für alle Unternehmer mit 1x Baustromverteiler in jeder Geschossebene im jeweiligen Treppenhaus zur Verfügung.
Über die vorgesehenen Baustromverteiler können nur Geräte und Anlagen bis zu einem Nennstrom vom 32 Ampère abgehend versorgt werden.

In unmittelbarer Umgebung des Baugrundstückes befinden sich drei Hydranten. Ein Hydrant befindet sich an der Schulstraße in der Nähe der Fachoberschule, der Zweite südlich der Realschule am Vogelherdweg und ein Dritter an der Sauerlacherstraße in der Nähe von Mensa und Sporthalle.
Der AN Baustelleneinrichtung errichtet an allen Hydranten einen Haupt-Bauwasseranschuss und einen  Bauwasserverteiler und stellt diese allen anderen Unternehmern zur Verfügung.
Die Wasserentnahme an diesen Anschlüssen kann nur anteilig durch den jeweiligen AN erfolgen.

Lage und Ausmaß der dem Auftragnehmer für die Ausführung seiner Leistungen zur Benutzung oder Mitbenutzung überlassenen Flächen und Räume.
Übergeordnet gilt der BE-Plan des AG. Die BE-Fläche und -Einrichtungen auf dem Grundstück sind anteilig zusammen mit den anderen Unternehmen zu nutzen. Die widerrufliche Zuteilung der BE-Teilfläche für den AN erfolgt durch die Objektüberwachung. Grundsätzlich ist von höchsten 50 m2 Lagerfläche auf Höhe GOK auszugehen. Über die zugewiesenen Flächen hinaus erforderliche Lager- und Arbeitsplätze hat der Auftragnehmer zu beschaffen; die Kosten sind durch die Vertragspreise abgegolten. Lagerflächen sind vom AN stets in aufgeräumten Zustand zu halten.
Näheres ist dem beigefügten Baustelleneinrichtungsplan zu entnehmen.
Flächen außerhalb des Bauzauns werden nicht zur Verfügung gestellt.

Übernachtungsunterkünfte dürfen auf dem Grundstück nicht errichtet werden. Der AG stellt keine Pausen-, Aufenthalts- und Lagerräume im Gebäude zur Verfügung.

Materialien, Geräte, Maschinen des AN für den täglichen Arbeitseinsatz sind so zu lagern, dass zu jedem Zeitpunkt ausreichend freie Verkehrs-, Flucht- und Rettungswege vorhanden sind.

Jeglicher Eingriff in bauseitige Sicherheitseinrichtungen (Schutzgerüste, Baugeländer etc.) ist ausdrücklich nur mit Genehmigung des SiGeKo oder der Objektüberwachung erlaubt. Notwendige Eingriffe sind deshalb frühzeitig anzumelden.

Im Gebäudeinneren stehen keine Lager- und/oder Aufenthaltsräume zur Verfügung. Übernachtungen auf dem Baugrundstück sind nicht zulässig.
Vom AG zur Verfügung gestellte Lagerplätze, Arbeitsplätze und Zufahrtswege sind nach Beendigung der Arbeiten in dem Zustand zurückzugeben, in dem sie sich bei Beginn der Arbeiten befanden, sofern nicht ausdrücklich etwas Abweichendes vereinbart wird.

Besondere umweltrechtliche Vorschriften
Zum Schutz der Umwelt, der Landschaft und der Gewässer hat der Auftragnehmer die durch die Arbeiten hervorgerufenen Beeinträchtigungen auf das unvermeidbare Maß einzuschränken. Behördliche Anordnungen oder Ansprüche Dritter wegen der Auswirkungen der Arbeiten hat der Auftragnehmer dem Auftraggeber unverzüglich schriftlich mitzuteilen. Siehe auch Punkt 2.0 DGNB -gilt  nur für Schulen.

Besondere Vorgaben für die Entsorgung, z.B. Beschränkungen für die Beseitigung von Abwasser und Abfall.
Das Einfüllen von Schutt und Müll in Arbeitsräume sowie das Eingraben auf der Baustelle ist untersagt.
Das Entsorgen von Abfällen, Bauschutt und Abbruchmassen umfasst die Verwertung entsprechend den Vorschriften bzw. die erforderlich Maßnahmen für das Einsammeln, Befördern, Behandeln und Lagern entsprechend den Vorschriften und behördlichen Auflagen.
Verwertbares Material ist der Rohstoffrückgewinnung zuzuführen, es geht in den Besitz des AN über, wenn nicht anders im Positionstext des Leistungsverzeichnis beschrieben.

Schutzgebiete oder Schutzzeiten im Bereich der Baustelle, z.B. wegen Forderungen des Gewässer-, Boden-, Natur-, Landschafts- oder Immissionsschutzes vorliegende Fachgutachten oder dergleichen
An Werktagen von Montag bis Samstag kann auf der Baustelle gearbeitet werden. Mit den angebotenen Einheitspreisen sind Arbeiten innerhalb der werktäglichen Arbeitszeiten 7:00 - 20:00 Uhr abgegolten. Darüberhinausgehende Arbeitszeiten sind mit der Objektüberwachung schriftlich zu vereinbaren. Die etwa zusätzlich erforderlichen Genehmigungen für Nacht-, Feiertags- und Sonntagsarbeit holt der Auftragnehmer ein.
Zum Schutz gegen Baulärm sind folgende Vorschriften zu beachten:
- Technische Anleitung zum Schutz gegen Lärm
- Bayerische Immissionsschutzgesetz (BayImSchG)
- Allgemeine Verwaltungsvorschriften gegen Baulärm - Geräuschimmissionen -
- Art 14 Bayerische Bauordnung (BayBo)
soweit nachfolgend nicht eingeschränkt.
In der Zeit von 12.00 Uhr bis 13.00 Uhr (mittägliche Ruhezeit) und von 20.00 Uhr bis 07.00 Uhr (nächtliche Ruhezeit) darf der Immissionsrichtwert von 30 dB(A) auf den nächstgelegenen Immissionsorten/Nachbargrundstücken nicht überschritten werden. In der übrigen Zeit ist der Richtwert unter 45 dB(A) zu halten. Einzelne kurzzeitige Geräuschspitzen dürfen die vollen Immissionsrichtwerte tagsüber um nicht mehr als 30 dB(A) und nachts um nicht mehr als 20 dB(A) überschreiten.
Belästigungen durch Lärm, Abgase usw. sind auf das absolut notwendige Maß zu beschränken.
Stauberzeugende Ausführungen sind auf das Mindestmaß zu reduzieren. Die Staubentwicklung ist durch Nässen zu reduzieren. Frischluft-Ansaugbereiche der Nachbargebäude sind zwingend von staub- und geruchsbelastenden Ausführungen (auch Dieselabgase) freizuhalten.

Art und Umfang des Schutzes von Bäumen, Pflanzenbeständen, Vegetationsflächen, Verkehrsflächen, Bauteilen, Bauwerken, Grenzsteinen und dergleichen im Bereich der Baustelle.
DIN 18920 ist einzuhalten. Angrenzende Grünflächen dürfen über den Baubereich hinaus nicht durch Befahren, Lagern, Überschütten usw. in Mitleidenschaft gezogen werden.
Bei Bäumen ist der gesamte Bereich der Krone, des Stammes und des Wurzelbereiches zu schützen. Eventuelle Wunden an Ästen, Stamm und Wurzel sind fachgerecht zu behandeln.
Für Schäden haftet der AN, bei schweren Schäden ist eine Ersatzpflanzung mit Stammumfang 25-30 cm vorzunehmen, inkl. der vorzeitigen Beseitigung des beschädigten Baumes. Bestehender Baumbestand ist zu schonen. Dies ist bei der Aufstellung von Baustellencontainern auf den Stellplätzen unter den Bäumen zu berücksichtigen.

Art und Umfang der Regelung und Sicherung des öffentlichen Verkehrs.
An der Baustellenzufahrt befindet sich für die Bauzeit eine temporäre Ampelanlage, die den Fahrzeugverkehr auf der Sauerlacherstraße, die Baustellenausfahrt und den Fußgängerverkehr regelt. Im Bereich der Baustellenausfahrt wird der Verkehr über einen Sensor erkannt.

Soweit sich die Arbeiten auf den öffentlichen Straßenverkehr auswirken, ist vom AN vor Beginn der Arbeiten bei der zuständigen Behörde eine verkehrsrechtliche Anordnung über Art und Umfang der Baustellensicherung gemäß BGV "Sicherung von Arbeitsstellen an Straßen" einzuholen. Der Auftragnehmer/Firmenbauleiter ist für die Regelung des Baustellenverkehrs verantwortlich. Für eventuell erforderliche Nutzung und/oder Änderung der Beschilderung der angrenzenden öffentlichen oder internen Straße besteht Anzeige- und Genehmigungspflicht.

Im Bereich der Baustelle vorhandene Anlagen, insbesondere Abwasser- und Versorgungsleitungen
Bei Arbeiten im Außenbereich ist der Auftragnehmer verpflichtet, sich bei allen zuständigen Stellen vor Beginn der Arbeiten eine Netzauskunft einzuholen, wie z. B. Strom, Wasser, Abwasser, Telefon, Fern-/Nahwärme usw.
Ausdrücklich wird auf den Baugrubenplan, in die Sparten im Bereich des Baugrundstücks eingetragen sind, hingewiesen.

entfällt für Ausbaugewerke
Bekannte oder vermutete Hindernisse im Bereich der Baustelle, z.B. Leitungen, Kabel, Drähte, Kanäle, Bauwerksreste und, soweit bekannt, deren Eigentümer.
entfällt, sofern im LV nichts anderes genannt wird

Bestätigung, dass die im jeweiligen Bundesland geltenden Anforderungen zu Erkundungs- und gegebenenfalls Räumungsmaßnahmen hinsichtlich Kampfmitteln erfüllt wurden.
Nach Abtragen des Oberbodens wurde das gesamte Grundstück auf Kampfmittel untersucht. Die Bestätigung über die Kampfmittelfreiheit kann beim AG angefordert werden.

Gemäß der Baustellenverordnung getroffene Maßnahmen.
Aufgrund seiner Verpflichtung nach § 2 Abs. 1 der Baustellenverordnung, bei der Planung der Ausführung eines Bauvorhabens die allgemeinen Grundsätze nach §4 Arbeitsschutzgesetz zu berücksichtigen, macht der Auftraggeber die Baustellenordnung zum Bestandteil des Bauvertrages. Sie enthält Regelungen zur Organisation, Koordination und Überwachung des sicheren Baubetriebes.
Sie umfasst Maßgaben zur Arbeitssicherheit, die ein unfallfreies Zusammenwirken aller am Bau Beteiligten betreffen. Sie ist auch Bestandteil des Sicherheits- und Gesundheitsschutzplanes.
Jeder Auftragnehmer hat sein Personal über den Inhalt der Baustellenordnung zu unterrichten, sowie für die Einhaltung der Maßgaben zu sorgen.
Alle Nachunternehmer (auch Lieferanten, etc.) unterliegen der Baustellenordnung und sind von ihren Auftraggebern mit dieser vertraut zu machen.
Auftragnehmer / Nachunternehmer mit Beschäftigten haben generell das Arbeitsschutzgesetz und alle sonst zum Schutz Beschäftigter geltenden Vorschriften einzuhalten. Auf der Baustelle gelten für Arbeitgeber insbesondere die Arbeitsschutzverpflichtungen, die sich aus §5 Baustellenverordnung ergeben. Ihre Verantwortlichkeiten zum Schutz der Beschäftigten - insbesondere aufgrund des Arbeitsschutzgesetzes - werden durch die Maßnahmen des Auftraggebers nicht berührt. Arbeitgeber, die selbst mitarbeiten, und Unternehmer ohne Beschäftige haben die bei der Arbeit anzuwendenden staatlichen Arbeitsschutzvorschriften und Unfallverhütungsvorschriften einzuhalten.

Besondere Anordnungen, Vorschriften und Maßnahmen der Eigentümer (oder der anderen Weisungsberechtigten) von Leitungen, Kabeln, Dränen, Kanälen, Straßen, Wegen, Gewässern, Gleisen, Zäunen und dergleichen im Bereich der Baustelle.
entfällt, sofern im LV nichts anderes genannt wird

Art und Umfang von Schadstoffbelastungen, z.B. des Bodens, der Gewässer, der Luft, der Stoffe und Bauteile; vorliegende Fachgutachten oder dergleichen.
Das Bodengutachten trifft auch Aussagen zu Schadstoffbelastungen des Bodens. Demnach sind keine Stoffe im Boden gefunden worden, die nicht dem natürlichen Gehalt der Kiesschichten entsprechen. Die Böden sind zum Wiedereinbau geeignet.

Art und Zeit der vom Auftraggeber veranlassten Vorarbeiten
entfällt, sofern im LV nichts anderes genannt wird

Arbeiten anderer Unternehmer auf der Baustelle.
Der Bieter hat sich mit den anderen Firmen, die am Gesamtbauvorhaben beschäftigt sind, so abzusprechen, dass ein reibungsloser Bauablauf gewährleistet ist.

1.4 Angaben zur Ausführung

Die Baumaßnahme ist in Bauabschnitte unterteilt. Einige Leistungen werden für ein oder mehrere Gebäude vergeben. Die genauen Arbeitsbereiche sind dem Leistungsverzeichnis zu entnehmen.

Besondere Erschwernisse während der Ausführung, z.B. Arbeiten in Räumen, in denen der Betrieb weiterläuft, Arbeiten im Bereich von Verkehrswegen oder bei außergewöhnlichen äußeren Einflüssen.
Mit der Abgabe des Angebotes bestätigt der Bieter, dass er Winterbauschutzmaßnahmen in den Einheitspreisen berücksichtigt hat.
Maßgebend für die Kalkulation ist der beiliegende Terminplan.

Für Arbeiten im Winter gilt folgendes:
- Die Arbeiten sind grundsätzlich bis zu den nachfolgend genannten Witterungsgrenzwerten vom AN durchzuführen.
- Erforderliche Schneeräumungen zur Fortsetzung von eigenen Arbeiten sind vom AN durchzuführen.
- Der Einsatz von Tausalzen im gesamten Arbeitsbereich des AN ist ausdrücklich untersagt.
- Alle eingesetzten Geräte, Arbeitsmaterialien und Arbeitsmethoden sind so zu planen und anzubieten, dass Arbeiten bis minus 5 °C durchgeführt werden können, sofern materialspezifische Vorgaben keine anderen Grenzwerte ausweisen.

Maßnahmen für Arbeiten bei ungünstiger Witterung:
Anordnung, Nachweis, Aufzeichnungen:
Die Leistungen sind nur auszuführen, wenn und soweit sie der Auftraggeber besonders abruft. Der Stand der Bauleistungen ist zu Beginn und Ende der Winterbauzeit gemeinsam festzustellen. Aufzeichnungen über den Betrieb der Winterbaustelle sind der Objektüberwachung täglich vorzulegen.
Witterungsgrenzwerte:
- Lufttemperatur um 7:00 Uhr: minus 5° C oder weniger
- Neuschnee um 7:00 Uhr: 20 cm oder mehr

Verlängerung der Ausführungsfrist:
Die festgelegte Ausführungsfrist wird entsprechend verlängert, wenn die vorgenannten Witterungsgrenzwerte überschritten werden und dies zur Unterbrechung der Arbeiten zwingt.

Schutz gegen Winterschäden:
Die ausgeführten Leistungen sind gegen Winterschäden zu schützen.

Messungen der Witterungsgrenzwerte:
Der Auftragnehmer hat die erforderlichen Messungen der Witterungsgrenzwerte im Beisein der Objektüberwachung vor dem Bauleitungscontainer des AG durchzuführen, soweit nicht amtliche Messergebnisse der nächstgelegenen Klimastation vorgelegt werden.

Vorhaltung von Schutzvorkehrungen:
Der Auftragnehmer hat die Schutzvorkehrungen anderen AN zur Mitbenutzung zu überlassen. Evtl. Mehraufwendungen werden gesondert vergütet.

Vorgaben, die sich aus dem SiGe-Plan gemäß Baustellenverordnung ergeben.
Genehmigungspflicht für Heißarbeiten und Gefahrstoffe:
Feuergefährliche Arbeiten (Heißarbeiten wie z. B. Schweißen, Trennschleifen u. ä.) sind nur mit Genehmigung des AG möglich. Eine entsprechende Genehmigung (Schweißerlaubnisschein) erhalten AN bei der Objektüberwachung des AG. Bei feuergefährlichen Arbeiten mit erhöhtem Brand- oder Brandschadensrisiko ist der Sicherheitskoordinator hinsichtlich der Genehmigungsauflagen mit einzubeziehen. Notwendige Genehmigungen sind frühzeitig, d. h. mit in der Regel mindestens einem Arbeitstag Vorlauf zu beantragen.

Sollen Gefahrstoffen in größeren Mengen (i.d.R. mehr als 1 Liter) zum Einsatz kommen, ist dies mit dem SiGeKo rechtzeitig abzustimmen. Unabhängig von ihrer Menge sind Gefahrstoffe nach Beendigung der Arbeiten in geeigneten Behältern oder Räumen unter Verschluss aufzubewahren.

Art und Umfang von Leistungen zur Unfallverhütung und zum Gesundheitsschutz für Mitarbeiter anderer Unternehmen, z.B. trittsichere Abdeckungen.
entfällt, sofern im LV nichts anderes genannt wird

Besondere Anforderungen für Arbeiten in kontaminierten Bereichen, gegebenenfalls besondere Anordnungen für Schutz- und Sicherheitsmaßnahmen.
entfällt, sofern im LV nichts anderes genannt wird

Besondere Anforderungen an die Baustelleneinrichtung und Entsorgungseinrichtungen, z.B. Behälter für die getrennte Erfassung.
Für die ordnungsgemäße, regelmäßige, unmittelbare Beseitigung des anfallenden Bauschutts und Verunreinigungen auf entsprechenden Deponien hat jeder Unternehmer selbst zu sorgen. Die Vorschriften zur Abfallentsorgung des örtlichen Entsorgers sind verbindlich. Die bauseitigen Container stehen dafür nicht zur Verfügung. Ist eine Zwischenlagerung unvermeidbar, so hat der AN den Anweisungen der Objektüberwachung zu folgen.
Wird dieser Pflicht nicht entsprochen, so ist der Auftraggeber berechtigt, diese Reinigungen und ordnungsgemäße Entsorgung selbst zu veranlassen. Die anfallenden Kosten werden auf die verursachenden Firmen umgelegt.
Zum Nachweis, dass der AN seine Vertragspflicht erfüllt hat, ist nach der Beendigung der Arbeiten jedoch mindestens wöchentlich vom Firmenbauleiter die Müllbeseitigung anzuzeigen. Hierfür erhält der AN das Formblatt "Müllschein" von der Objektüberwachung. Kann die Schuttberäumung und Sauberkeit festgestellt werden, erfolgt die Unterschrift durch die Objektüberwachung. Wenn nicht, sind bis zum folgenden Werktag 12:00 Uhr die festgestellten Unsauberkeiten vom AN zu beseitigen und der Müllschein erneut vorzulegen. Jeder Rechnung sind die freigezeichneten Müllscheine im Original nach Datum sortiert beizufügen.
Vorbeugemaßnahmen, wie Schutzabdeckungen, sind inkl. rückstandsfreier Entfernung und Entsorgung, vorzunehmen.

Besondere Anforderungen an das Auf- und Abbauen sowie Vorhalten von Gerüsten.
gemäß LV Positionen und ZTV der einzelnen Titel

Mitbenutzung fremder Gerüste, Hebezeuge, Aufzüge, Aufenthalts- und Lagerräume, Einrichtungen und dergleichen durch den Auftragnehmer.
Werden dem Auftragnehmer Hilfsmittel zur Verfügung gestellt, dann hat der Unternehmer diese in eigener Verantwortung zu übernehmen und zu betreuen. Umbauten an vorgehaltenen Gerüsten, die aus den Bauleistungen des Auftragnehmers resultieren, gehen zu Lasten des Verursachers.

Die Mitbenutzung sonstiger vorhandener Geräte und Einrichtungen anderer Unternehmer (z.B. Baukran) ist vom Auftragnehmer mit diesen direkt zu vereinbaren.
Die Möglichkeit der Mitbenutzung solcher Geräte und Einrichtungen wird durch den AG nicht gewährleistet.

Die finalen Personenaufzüge werden nicht zur Verfügung gestellt.

Wie lange, für welche Arbeiten und gegebenenfalls für welche Beanspruchung der Auftragnehmer Gerüste, Hebezeuge, Aufzüge, Aufenthalts- und Lagerräume, Einrichtungen und dergleichen für andere Unternehmer vorzuhalten hat.
gemäß LV Positionen und ZTV der einzelnen Titel

Verwendung oder Mitverwendung von wiederaufbereiteten (Recycling-) Stoffen.
entfällt, sofern im LV nichts anderes genannt wird

Anforderungen an wiederaufbereitete (Recycling-) Stoffe und an nichtgenormte Stoffe und Bauteile.
entfällt, sofern im LV nichts anderes genannt wird

Besondere Anforderungen an Art, Güte und Umweltverträglichkeit der Stoffe und Bauteile, auch z.B. an die schnelle biologische Abbaubarkeit von Hilfsstoffen.
Die Bauausführungen müssen den normativen Vorgaben des Gebäudeenergiegesetz und der DIN 4108 entsprechen. Zusätzlich müssen die Anforderungen an die DGNB-Zertifizierung eingehalten werden.
Die Forderungen dieser Verordnungen und Normungen werden erfüllt.
Die DIN 4108 -insbesondere hinsichtlich der Wärmebrücken - ist bei der Ausführung von allen AN zu beachten und einzuhalten.

Um langfristig einer möglichen Beeinträchtigung der Gesundheit von Gebäudenutzern durch Innenraumschadstoffe vorzubeugen sind möglichst emissionsfreie, mindestens aber emissionsarme Bau- und Hilfsstoffe einzusetzen. Bau- und Hilfsstoffe, die Komponenten enthalten, die entsprechend der CMR-Liste die Einstufung in die Klasse 1 oder 2 erhalten, dürfen aus Gründen der gesundheitlichen Vorsorge nicht eingesetzt werden. Des Weiteren sollen keine Baumaterialien oder Hilfsstoffe zur Anwendung kommen, die entsprechend der Gefahrstoffverordnung als gesundheitsschädlich (Xn) eingestuft und deklariert werden (Sicherheitsdatenblatt). Nach Möglichkeit sollten auch Einzelkomponenten von Baumaterialien und Hilfsstoffen mit Einstufungen Xn (gesundheitsschädlich) und/oder T (giftig) vermieden werden. Damit wird gewährleistet, dass gesundheitsschädliche gas- oder partikelförmige Emissionen aus Baustoffen während der gesamten Nutzungsdauer vermieden bzw. minimiert werden.
Entsprechend der Chemikalienverbotsverordnung müssen Materialien frei sein von:
- Asbest
- polychlorierten Biphenylen (PCB)
- Pentachlorphenol (PCP), Lindan
- Tetrabrombisphenol A als Flammschutzmittel entsprechend der RohS
Darüber hinaus sollen alle eingesetzten Materialien frei sein von z.B.:
- Polybromierte Diphenylether (Flammschutzmittel)
- chlororganische Biozide (auch keine Chlorparaffine)
- Schwermetalle
Zum Schutz Dritter und der Umwelt hat der Auftragnehmer die durch die Arbeiten hervorgerufenen Beeinträchtigungen durch Schadstoffemissionen oder Stäube auf ein unvermeidliches Maß einzuschränken.
Ziel ist eine hohe Qualität der Innenraumluft im fertig gestellten Gebäude durch Minimierung des Einsatzes von Baustoffen, aus denen flüchtige organische Kohlenwasserstoffe emittieren können (TVOC) oder aus denen gesundheitsbeeinträchtigende, schwerflüchtige Stoffe wie Weichmacher und Flammschutzmittel austreten und die Räume langfristig kontaminieren können.

Art und Umfang der vom Auftraggeber verlangten Eignungs- und Gütenachweise.
Bauprodukte und Bauarten
Der AN muss zu sämtlichen Bauprodukten (Art. 16 BayBO) und Bauarten (Art. 15 BayBO) Nachweise (z. B. ETA, Norm, Zulassung, Prüfzeugnis, technische Dokumentation nach BayTB) bei der Objekt-überwachung vorlegen.

Zeitpunkt und Umfang der Vorlage:
a) vor der Beauftragung (Bieternachweise), im Rahmen der Angebotsprüfung:
- nach den Anforderungen des Leistungsverzeichnisses
- nach Verlangen der Vergabestelle
b) vor der Ausführung an der Baustelle:
- für Bauprodukte: spätestens mit der Anlieferung an der Baustelle
- für Bauarten : vor der Ausführung an der Baustelle
c) nach Abschluß der Arbeiten, zur Dokumentation
- spätestens vor der Abnahme der Bauleistungen

Die im Leistungsverzeichnis spezifizierten bzw. vom Bieter/AN angebotenen Bauprodukte und Bauarten müssen den primären Schutzzielen des Bauordnungsrechts sowie den Grundanforderungen an Bauwerke in der jeweils zum Zeitpunkt der Abnahme geltenden Fassung entsprechen. Es gelten die Anforderungen nach
- der bayerischen Bauordnung (BayBO)
- den bayerischen, technischen Baubestimmungen (BayTB)
- der Bauproduktenverordnung (EU-BauPVO)

CE-Kennzeichnungen alleine sind unzureichend und entsprechen daher nicht den Anforderungen dieses Leistungsverzeichnisses.

Der AG behält sich vor, nicht entsprechende Baustoffe sowie Bauteile zurückzuweisen und im Falle von Zweifeln an deren Güte entsprechende Gütenachweise durch eine amtlich anerkannte Prüfstelle, oder einer vom AG anerkannten Prüfstelle zu verlangen.

Bau- und Hilfsstoffe
Der AN hat anhand von Produktinformationen, Sicherheitsdatenblättern oder Prüfzeugnissen nachzuweisen, dass die genannten Anforderungen bez. Innenraumschadstoffe (sh. Pkt. 0.2.12) erfüllt sind. Er hat vor der Materialbestellung eine detaillierte Darstellung der von ihm vorgesehenen Produkte vorzulegen (Deklarationsliste).

Unter welchen Bedingungen auf der Baustelle gewonnene Stoffe verwendet werden dürfen oder müssen oder einer anderen Verwertung zuzuführen sind.
entfällt, sofern im LV nichts anderes genannt wird

Art, Zusammensetzung und Menge der aus dem Bereich des Auftraggebers zu entsorgenden Boden, Stoffe und Bauteile; Art der Verwertung oder bei Abfall die Entsorgungsanlage; Anforderungen an die Nachweise über Transpose, Entsorgung und die vom Auftraggeber zu tragenden Entsorgungskosten.
gemäß LV Positionen und ZTV der einzelnen Titel

Art, Anzahl, Menge oder Masse der Stoffe und Bauteile, die vom Auftraggeber beigestellt werden, sowie Art, genaue Bezeichnung des Ortes und Zeit ihrer Übergabe.
entfällt, sofern im LV nichts anderes genannt wird

In welchem Umfang der Auftraggeber Abladen, Lagern und Transport von Stoffen und Bauteilen übernimmt oder dafür dem Auftragnehmer Geräte oder Arbeitskräfte zur Verfügung stellt.
entfällt, sofern im LV nichts anderes genannt wird

Leistungen für andere Unternehmer.
entfällt, sofern im LV nichts anderes genannt wird

Mitwirken beim Einstellen von Anlageteilen und bei der Inbetriebnahme von Anlagen im Zusammenwirken mit anderen Beteiligten, z.B. mit dem Auftragnehmer für die Gebäudeautomation.
gemäß LV Positionen und ZTV der einzelnen Titel

Benutzung von Teilen der Leistung vor der Abnahme
Der vorzeitige Betrieb einer Anlage oder von Anlageteilen bzw. Bauteilen vor der rechtsgeschäftlichen Abnahme ist, wenn zutreffend, im Leistungsverzeichnis beschrieben. Die Verantwortung für den vorgezogenen Betrieb bleibt beim Auftragnehmer. Es erfolgt keine Übernahme durch den AG.

Übertragung der Wartung während der Dauer der Verjährungsfrist für die Mängelanspruche für maschinelle und elektrotechnische sowie elektronische Anlagen oder Teile davon, bei denen die Wartung Einfluss auf die Sicherheit und die Funktionsfähigkeit hat (vergleiche §13 Absatz 4 Nummer 2 VOB/B), durch einen besonderen Wartungsvertrag.
gemäß LV Positionen und ZTV der einzelnen Titel

Abrechnung nach bestimmten Zeichnungen oder Tabellen.
gemäß LV Positionen und ZTV der einzelnen Titel

Einzelangaben bei Abweichung von den ATV
gemäß LV Positionen und ZTV der einzelnen Titel

Angaben zu Nebenleistungen und Besonderen Leistungen
gemäß LV Positionen und ZTV der einzelnen Titel

1.5 a Baudokumentation / Kommunikation zu Abnahme- und Mängelmanagement
Die Objektüberwachung nutzt eine Software zur Baudokumentation.
Für den AN wird durch die Objektüberwachung ein kostenfreier Zugang eingerichtet.
Die Kommunikation zu Abnahme- und Mängelmanagement (insbesondere Anzeige von Mängeln durch die Objektüberwachung und Freimeldung nach Beseitigung von Mängeln durch den AN) über die Plattform ist für den AN verpflichtend.

1.5 b Abrechnung
Rechnungen (§14 VOB/B):
Es sind die Vorgaben der elektronischen Datenverarbeitung gem. EFB 244 zu beachten. Die Abrechnung erfolgt elektronisch und zugleich in Schriftform. Die gemeinsame Leistungserfassung muss daher vor Rechnungsstellung auf Antrag des Auftragnehmers mit dem für die Bauüberwachung beauftragten Architektur- bzw. Ingenieurbüro erfolgen.

Alle Rechnungen sind auf die folgende Adresse aufzustellen und in Kopie einzureichen bei

ZV Staatliche weiterf. Schulen im Süden des LK München
Alpenstraße 11
82041 Oberhaching

Rechnungsprüfung erfolgt digital über PKM. Zur Einhaltung der Prüffristen gem. VOB/B empfiehlt sich die Aufmaßprüfung vorab durch die zust. OÜ zu erbringen und anschließend erst die Rechnung mit den geprüften rechnungsbegleitenden Unterlagen über PKM einzureichen.

Das Original und notwendigen Rechnungsunterlagen sowie Rechnungsbegleitdokumente ist bei dem mit der Bauüberwachung beauftragten Architektur- bzw. Ingenieurbüro in deren Geschäftsräumen einzureichen. Die Rechnung mit allen Rechnungsunterlagen und -begleitdokumenten wird digital als PDFs und GAEB-Datei im PKM eingestellt.

Für die Prüffähigkeit jeder Rechnung ist der Beleg durch nachvollziehbare Massenberechnung und sonstige zum Leistungsnachweis geeignete Unterlagen erforderlich. Die Abrechnung ist so aufzustellen, dass sie sowohl mit Datenverarbeitung als auch manuell geprüft werden kann. Auch bei Anwendung der Datenverarbeitung sind alle Berechnungen nachvollziehbar darzustellen und die vollständigen Ansätze und Zwischenwerte auszudrucken.
Rechnungen sind ihrem Zweck nach als Abschlags-, Teilschluss- oder Schlussrechnung zu bezeichnen und müssen mindestens folgende Angaben beinhalten:

- Bezeichnung des Bauvorhabens (Neubau Schulcampus Deisenhofen),
- VE-Nummer und Bezeichnung des Auftrages,
- Fortlaufende Rechnungsnummer und Rechnungsdatum, Leistungszeitpunkt /-raum,
- Steuer-/Umsatzsteueridentifikationsnummer, Nettobetrag, Steuersatz und Steuerbetrag, Bruttobetrag.

In jeder Rechnungsaufstellung sind die Teilleistungen in der Reihenfolge mit der Ordnungszahl (LV-Position) und der Bezeichnung -gegebenenfalls abgekürzt- wie im Leistungsverzeichnis aufzuführen und nach Titeln zu gliedern.
Die Abrechnung aller Leistungen erfolgt kumulativ unter Angabe der bisher abgerechneten Netto-, Umsatzsteuer- und Bruttobeträge.
Den Rechnungen sind Rechnungsunterlagen und Rechnungsbegleitdokumente, der jeweils zur Abrechnung gelangenden Leistungen, in der laufenden Reihenfolge der Positionen des Leistungsverzeichnisses und des Gesamtaufmaßbestandes beizufügen.
Aus Abrechnungszeichnungen oder anderen Aufmaßunterlagen müssen alle zur Prüfung erforderlichen Maße unmittelbar ersichtlich sein. Bei der Abrechnung sind Längen und Flächen mit zwei Nachkommastellen, Rauminhalte und Massen mit drei Nachkommastellen anzugeben.
Sind für eine LV-Position mehrere Leistungserfassungblätter / Aufmaßblätter erforderlich, sind die Seiten durchzunummerieren und unter der jeweiligen LV-Position in der Folge der Nummerierung einzuordnen.
Der Auftragnehmer hat den Auftraggeber und gleichzeitig das mit der Bauüberwachung beauftragten Architektur- bzw. Ingenieurbüro rechtzeitig zu informieren, wenn durch die weitere Ausführung Teile der Leistung der Prüfung und Feststellung entzogen werden. Die für die Abrechnung notwendigen Feststellungen sind dem Fortgang der Leistung entsprechend möglichst gemeinsam mit dem mit der Bauüberwachung beauftragten Architektur- bzw. Ingenieurbüro vorzunehmen.

Schlussrechnungen können ab dem Tag der Abnahme eingereicht werden. Vor der Abnahme sind ausschließlich Abschlagsrechnungen zu stellen. Den Teilschluss-, Schluss- und Einzelrechnungen sind in der laufenden Reihenfolge der Positionen des Leistungsverzeichnisses Kopien der Rechnungsunterlagen des Gesamtaufmaßbestandes beizufügen.

Stundenlohnrechnungen müssen entsprechend den Stundenlohnzetteln aufgegliedert werden sowie den genehmigten Regieaufträgen zugeordnet und abgerechnet werden.

1.6. Allgemeine Hinweise
Bei Abweichungen/Widersprüchen zwischen Angaben der Kalkulationsgrundlagen gilt folgende Reihenfolge:
1.  LV-Langtext vorrangig vor LV- Kurztext
2.  LV-Text vorrangig zum Vorabzug Ausführungsplanung

Bei Unklarheiten wenden Sie sich bitte direkt an den Bauherren, der Ihre Frage an den jeweiligen Planer weitersendet.
Sämtliche Positionen beinhalten liefern und einbauen.
Sondertransporte sind sofern erforderlich in die EP mit einzukalkulieren.

1.7 Verwendete Abkürzungen

AG:  Auftraggeber
AN:  Auftragnehmer
BSPH: Brettsperrholz
BStp Brettstapeldecke
HBV Holz-Beton-Verbund
OK:  Oberkante
UK:  Unterkante
GOK: Geländeoberkante
FFB:  Fertigfußboden
BFT:  Betonfertigteil
BP:  Bodenplatte
RD:  Rohdecke
D.ü:  Decke über (Geschossangabe)
TRH: Treppenhaus
UK: Unterkonstruktion
  (im Zusammenhang mit Aufbauten)

## 2.0 DGNB - Zertifizierung: Materialökologische Anforderungen - entfällt für dieses LV-

## 3.0 Technische Baubeschreibung HLS - entfällt für dieses LV -

## 4.0 Technische Baubeschreibung Elektro - entfällt für dieses LV -
4.0 Technische Baubeschreibung Elektro -entfällt für dieses LV -

## 5.0 Technische Baubeschreibung Außenanlagen - entfällt für dieses LV -

## 6.0 Anlagenverzeichnis
6.0 Anlagenverzeichnis

Hinweis: die beigefügten Dokumente und Plansätze sind zum Teil mehrseitig.

Die der Ausschreibung beiliegenden Pläne und Unterlagen sind nicht zur Bauausführung
freigegeben. Unterlagen zur Ausführung erhält der AN nach Auftragsvergabe.

Die jeweils aktuellsten Ausführungspläne werden nach Beauftragung lediglich auf einer digitalen
Austauschplattform zur Verfügung gestellt. Die beauftragte Firma bekommt einen eigenen
Zugang und hat sich die jeweils neuesten Planstände eigenverantwortlich herunterzuladen.
Eine seperate Planverteilung per Mail o.Ä. oder in gedruckter Form gibt es nicht.

1. Planunterlagen Architektur
Die angehängten Planunterlagen Architektur sind aufgrund des großen Umfangs in dieser Anlagenliste nicht in Einzeldokumente aufgeschlüsselt. Die Dokumente sind in folgenden Ordnern sortiert:

- 01_Lageplan, Baustelleneinrichtung, Renderings
- 02_Werkplanung: Grundrisse, Schnitte, Deckenspiegel
- 03_Details
- 04_Übersichten Unterhangdecken
- 05_Planlisten

1. Bauzeitenplan
- 260413_SCD_BZTP_gesamt

1. Sonstige Unterlagen
- 231207_Baustellenordnung_SCD

## 7.0 ZTV Trockenbauarbeiten
ZTV Trockenbauarbeiten

Leistungsumfang
Das Leistungsverzeichnis umfasst das Liefern und Montieren von Unterhangdecken sowie sonstiger Bauteil- Bekleidungen einschließlich aller erforderlichern Unterkonstruktionen für die Neubaumaßnahme Schulcampus Deisenhofen, Bauabschnitt BA 02 Mensa und Mehrzweckhalle:

- Unterhangdecke mit Holzwolle- Akustikplatten, Bereich Sporthalle
- Unterhangdecke mit Holz- Akustikpaneelen, Bereich Gymnastikräume
- Unterhangdecke mit GK- Akustikplatten, Bereich Foyer
- Sturzbekleidungen, Bereich Treppenauge Foyer
- Laibungsbekleidungen, Bereich Oberlicht Foyer/ Gymnastikräume

Die ausgeschriebene Leistung umfasst - wenn nicht gesondert ausgeschrieben -
- das Aufmaß vor Ort
- das Herstellen, Liefern und die komplette Montage mit Unterkonstruktionen einschließlich aller für
  die fachgerechte Ausführung erforderlichen Zubehör-/ Anschlussteile wie Verbinder und Bestigungsmittel
- das Prüfen der vorgegebenen Materialstärken hinsichtlich einer ausreichenden Bemessung

Fertigung, Montage

Die Bauteilfertigung erfolgt nach Aufmaß vor Ort.
Montage- und Verlegepläne sind durch den AN zu erstellen.
Für die Ausführung der Arbeiten in der Sporthalle steht bauseits ein Raumgerüst mit Fahrgerüsten je Arbeitslage zur Verfügung, siehe beiliegende Übersicht Raumgerüst MZH.
Gerüste für die Ausführung der Arbeiten im Foyer sowie den Gymnastikräumen mit einer Arbeitshöhe über 3,50m werden separat vergütet.

Statische Berechnungen
Statische Berechnungen und Nachweise zu allen Bauteilen, Unterkonstruktionen und Befestigungsmitteln sind durch den AN zu erbringen und der BÜ und Prüfstatik zur Überprüfung vorzulegen.

Schnittstelle ELT/ HLS
Der Auftragnehmer hat seine Leistungen in Koordination mit den Gewerken ELT und HLS zu erbringen.
Anzahl, Art und Lage von Einbau- und Anbauteilen wie Revisionsöffnungen, Leuchten, Lüftungsauslässe, etc. sind beiliegenden Deckenspiegel zu entnehmen. Abmessungen von Ausschnitten/ Bohrungen sind durch das zuständige Gewerk freizugeben.
Erforderliche Lüftungsfugen in den Unterhangdecken sind beiliegenden Übersichtsplänen Unterhangdecken zu entnehmen.

Befestigungen und Lasten in Unterhangdecken:
Die Herstellervorgaben zu maximalen Anhängelasten für Installationen, Leuchten, etc. je nach Deckensystem sind zu berücksichtigen (Befestigung in die Beplankung oder an der Unterkonstruktion). Gegebenenfalls sind zusätzliche Verstärkungsprofile vorzusehen.

Schutzmaßnahmen
Es gelten erhöhte Anforderungen an den Schutz angrenzender Bauteile aufgrund von Sichtoberflächen in Holz oder Stahlbeton.

## 7.1 ZTV Deckensystemaufbau Unterhangdecke mit Holzwolle- Akustikplatten
Deckensystemaufbau Unterhangdecke mit Holzwolle- Akustikplatten

Die Abhangdecke ist als akustisch wirksame und ballwurfsichere Holzwolle- Akustikdecke im Innenbereich
auszuführen. Das System besteht aus einer abgehängten Unterkonstruktion sowie Holzwolleplatten mit Akustikauflager. Die Decke dient sowohl der raumakustischen Optimierung als auch der gestalterischen Ausbildung der Deckenflächen.

Abhanghöhe: 200mm
ballwurfsicher nach DIN 18032, Teil 3

Unterkonstruktion
aus verzinkten Stahl- Systembauprofilen, nicht brennbar
- Direktabhänger
  an BSPH- Deckenplatten befestigt
- CD- Grundprofil und CD- Tragprofil
  über Kreuzverbinder miteinander verbunden
- UD- Profile umlaufend für Randabschlüsse

Achsabstände nach stat. Erfordernis und gem. Herstellerangaben
einschl. Bewegungsfugen falls erforderlich

Beplankung 25mm
- Holzwolle- Akustikplatten
  magnesitgebunden, einlagig, Faserbreite: 1mm

Plattenmaße:  1200 x 600mm
Brandverhalten:  Baustoffklasse A2, nicht brennbar
Schallabsorbtion:  αw ≥ 0,9, αp (125Hz) = 0,35
Kanten:  Plattenränder scharfkantig
Farbe:  beige/ Naturton
Verlegeart:  wilder Verband, quer zu Sparren

Befestigung nach stat. Erfordernis und gem. Herstellerangaben

Akustikauflage
- Steinwolle- Dämmplatten
  schallschluckend, formbeständig,
  mit einseitiger Glasvlieskaschierung
  Stärke 25-50mm nach Erfordernis

Nennrohdichte: 90kg/m³
Brandverhalten:  Baustoffklasse A1, nicht brennbar
Schallabsorbtion:  αw = 0,9, αp (125Hz) = 0,35

## 7.2 ZTV Deckensystemaufbau Unterhangdecke mit Holz- Akustikpaneelen
Deckensystemaufbau Unterhangdecke mit Holz- Akustikpaneelen

Die Abhangdecke ist als akustisch wirksame und ballwurfsichere Holzlamellen- Akustikdecke im Innenbreich auszuführen. Das System besteht aus einer abgehängten Unterkonstruktion sowie sichtseitigen Holzlamellen- Akustikpaneelen. Die Decke dient sowohl der raumakustischen Optimierung als auch der gestalterischen Ausbildung der Deckenflächen.

Abhanghöhe: 600 - 1250mm (siehe Angabe in Einzelpositionen)
ballwurfsicher nach DIN 18032 Teil 3

Unterkonstruktion
aus verzinkten Stahl- Systembauprofilen, nicht brennbar
- Noniusabhänger für geneigte Flächen
  an BSPH- Deckenplatten befestigt bzw.
- Direktabhänger an vertikalen Bauteilen (Pfetten)
- CD- Grundprofil und CD- Tragprofil
  über Kreuzverbinder miteinander verbunden
- UD- Profile umlaufend für Randabschlüsse

Bemessung nach Erfordernis und gem. Herstellerangaben

Beplankung
- Echtholz- Akustikpaneel
  Fichte mit integriertem Schallabsorber und
  unregelmäßigem Lamellenbild sichtseitig
  Stärke nach Erfordernis und Fabrikat, ca. 33mm

Paneelmaße:  ca. 2940 x 625mm
Decklage:  Fichte imprägniert, astrein, schlicht, fein gebürstet
  mit Profilierung
Profilierung:  12- 25mm Leisten mit Fuge: 4mm
Oberfläche:  weißlich geölt, Holzstruktur durchscheinend
Akustikabsorber: Holzweichfaser (Absorberanteil 70%)
Kanten:  Plattenränder scharfkantig,
  Paneelstöße stirnseitig und längs mit Sperrholzfedern
  gefalzte Abschlussleisten an freien Deckenrändern, Breite ca. 14 -19mm
  in gleicher Holzart und Oberflächenbehandlung wie Elementansicht

Schallabsorbtion:  αw ≥ 0,75
Brandverhalten:  Baustoffklasse B1, schwer entflammbar
Verlegeart:  freier Verband, Mindestlänge ≥ 0,5m
Verbindung:  stirnseitig und längs mit Sperrholzfedern
Befestigung:  verdeckt in Fugen

Befestigung nach stat. Erfordernis und gem. Herstellerangaben

## 7.3 ZTV Deckensystemaufbau Unterhangdecke mit GK- Akustikplatten
Deckensystemaufbau Unterhangdecke mit GK- Akustikplatten

Die Abhangdecke ist als akustisch wirksame GK- Akustikdecke im Innenbereich auszuführen.
Das System besteht aus einer abgehängten Unterkonstruktion sowie gelochten und oberseitig vlieskaschierten Gipskartonplatten mit Dämmauflage. Die Decke dient sowohl der raumakustischen Optimierung als auch der gestalterischen Ausbildung der Deckenflächen.

Abhanghöhe: 400- 3350mm (siehe Angabe in Einzelpositionen)

Unterkonstruktion
aus verzinkten Stahl- Systembauprofilen, nicht brennbar
- Noniusabhänger
  an BSPH- Deckenplatten und Stahlbetondecke befestigt
- CD- Grundprofil und CD- Tragprofil
  über Kreuzverbinder miteinander verbunden
- UD- Profile umlaufend für Randabschlüsse

Bemessung nach Erfordernis und gem. Herstellerangaben

Beplankung
- Gipsplatten gelocht für Schallabsorbtion
  mit Faservlies weiß auf Plattenrückseite, Sichtseitkarton hochweiß,
  Stärke gem. akustischer Anforderungen

Schallabsorbtion:  αw ≥ 0,75
Brandverhalten:  Baustoffklasse nicht brennbar

Lochung:  durchlaufende gerade Rundlochung auch in Randbereichen, Ø ≤ 12mm
Oberfläche:  gespachtelt Q2, Beschichtung durch AN Malerarbeiten
Kanten:  Plattenränder scharfkantig
Stöße:  Fuge 3mm, gespachtelt, fugenlose Optik
Befestigung:  verschraubt, gespachtelt

einschließlich Bewegungsfugen bei Decken mit Länge > 15m
Befestigung nach stat. Erfordernis und gem. Herstellerangaben

Dämmauflage
- mineralische Dämmauflage

Brandverhalten:  Baustoffklasse nicht brennbar
Schallabsorbtion:  αw ≥ 0,75

## 41 01-3532.02 Trockenbau Unterhangdecken MZH

### Titel 00 Planung und Vorbereitende Maßnahmen

**00.1 Baustelleneinrichtung**
Baustelleneinrichtung bestehend aus Geräten, Werkzeugen, Hebezeugen und sonstigen Betriebsmitteln, sowie Tagesunterkünften für das Montagepersonal und Lagercontainer, einschließlich der erforderlichen Versorgungsanschlüsse, sofern erforderlich und für die vertragsgemäße Durchführung der Bauleistungen benötigt, einschließlich aller Nebenleistungen, auf die Baustelle liefern, bereitstellen, betriebsfertig aufstellen, einrichten, für die Dauer der Bauausführung vorhalten und nach der Fertigstellung der Bauleistungen wieder beräumen.

Bei der Kalkulation ist zu beachten, dass bauseits folgende, allgemein nutzbaren Baustelleneinrichtungen zur Verfügung stehen:

- Bauwasserversorgung und sanitäre Anlage
- Baustromversorgung und Baubeleuchtung

Bauseits stehen keine Unterkünfte und Lagerräume zur
Verfügung.

Diese Position gilt als Pauschale (1 Stück) für das Einrichten, Vorhalten und Beräumen der Baustelle für die Leistungen dieses Leistungsverzeichnisses soweit nicht für bestimmte Leistungen eine gesonderte Position im Leistungsverzeichnis enthalten ist.
Menge: 1,000 St

**00.2 Verlege- und Montagepläne Statische Berechnungen**
Erstellung von Verlege- und Montagepläne für alle ausgeschriebenen Unterhangdeckensysteme sowie Bekleidungen von Oberlichtern einschließlich erforderlicher statischer Berechnungen und Nachweise aller statisch beanspruchten Bauteile wie Unterkonstruktionen und Befestigungsmittel.

Innerhalb von 15 Werktagen nach Beauftragung ist ein detaillierter Bauablaufplan mit zeitlicher Abfolge der Fertigstellung der einzelnen Bauteile auf Grundlage der vertraglich vereinbarten Fristen und des Bauzeitenplans der Bauüberwachung vorzulegen.

Die Verlege- und Montagepläne einschl. statischer Nachweise sind der Bauüberwachung und der Prüfstatik zur Überprüfung vorzulegen. Angemessene Fristen (mind. 14 Tage) für die Prüfung sind in der Terminplanung zu berücksichtigen.
Korrekturen und Abänderungen  sind in die Zeichnungen zu übernehmen.

Für die Montage dürfen nur die zur Ausführung freigegebenen Zeichnungen herangezogen werden.
Menge: 1,000 St

**00.3 (Roll)- Gerüste ab 3,50 - 7,30m**
*** Pauschalposition
Liefern, Aufbauen und Vorhalten mehrerer, zur
Durchführung der im Leistungsverzeichnis dargestellten
Arbeiten, geeigneter Gerüste. (Rollgerüste, etc.)

Mit einzukalkulieren ist der eventuell notwendige mehrmalige Auf-/Abbau.

Rollgerüste sind aufzustellen, für die Dauer der eigenen Leistung vorzuhalten und anschließend abzubauen und zu entfernen. Räumen erfolgt nach Rücksprache mit der Bauüberwachung.

Für Arbeitshöhe, UK UHD über 3,50m bis 5,75m
OK Abhänger bis 6,70m, Bereich Gymnastikräume, siehe Abschnitt 02

Für Arbeitshöhe, UK UHD über 3,50m bis 4,75m
OK Abhänger bis 8,00m, Bereich Foyer OG,
OK Abhänger bis 4,12m, Bereich Foyer UG u. EG, siehe Abschnitt 03

Für Arbeitshöhe über 3,50m bis 7,30m, Bereich Oberlicht Gymnasikräume, siehe Abschnitt 04

Hinweis: Für den Einbau der UHD Sporthalle steht bauseits ein Raumgerüst zur Verfügung. Für Arbeiten mit Arbeitshöhen bis 3,50m sind erforderliche (Roll-) Gerüste in die Einheitspreise mit einzukalkulieren.
Menge: 1,000 psch

**00.4 Muster Holz - Akustikpaneele**
Herstellen eines Handmusters zur Bemusterung und Freigabe der Oberflächenoptik und Beschichtung nachbeschriebener Holz- Akustikpaneele, einschl. Darstellung der Kantenausbildung
Menge: 1,000 St

**00.5 Muster Holzwolle- Akustikplatten**
Herstellen eines Handmusters zur Bemusterung und Freigabe der Oberflächenoptik nachbeschriebener Holzwolle- Akustikplatten
Menge: 1,000 St

**00.6 Muster Akustik- Gipsplatten**
Herstellen eines Handmusters zur Bemusterung und Freigabe nachbeschriebener Akustik- Gipsplatten
Menge: 1,000 St

**00.7 Muster Laibungsbekleidung**
Herstellen eines Handmusters zur Bemusterung und Freigabe der Oberflächenoptik und Beschichtung nachbeschriebener Laibungsbekleidungen aus 3-Schichtplatten, Fichte, mit Weißanteil
Menge: 1,000 St

**00.8 Dokumentation**
*** Pauschalposition
Zusammenstellen einer Dokumentation für alle vom AN in diesem LV erbrachten Leistungen und unter Berücksichtigung der Normenvorgaben der VOB bestehend aus:

1) Inhaltsverzeichnis
- mit Darstellung und Kennzeichnung aller Dokumente
- mit Ortsbezug (Bauteil, Ebene, Einbauort)
2) Ausführungsbeschreibung
- Kurzdarstellung der beauftragten Leistung (kurz-LV)
3) Technische Unterlagen, wie z.B.:
- Technische Datenblätter
- Prüfatteste, bauaufsichtliche Zulassungen, Gütezeichen, Zertifikate, Zeugnisse, Zustimmung im Einzelfall
- Bescheinigungen und Protokolle, Fachunternehmer- erklärung, EG-Konformitätserklärung, Verwendbarkeitsnachweise
- Gewährleistungsbescheinigungen, Garantieerklärungen
- Entsorgungsnachweise
4) Nachweise zu TÜV, VDS, SV-/SK-Prüfungen und
behördlichen Genehmigungen
5) Nachweise zu Inbetriebnahme, Abnahme, Übernahme, wie
z.B.:
- Abnahmeprotokolle
- Einweisungsprotokolle, z.B. bei techn. Anlagen
6) Aufstellung aller beteiligten Hersteller, Lieferanten und
  Nachunternehmer
7) Betriebserforderliche Unterlagen, wie z.B.
- Betriebsanleitungen, Handbücher
- Wartungsanleitungen
- Instandhaltungsanweisungen
- Reinigungs- und Pflegeanweisungen
8) Bestandsunterlagen wie z.B.:
- Verlege- und Montagepläne
- statische Nachweise/ Berechnungen

Die Unterlagen sind in
- 1-facher Ausfertigung in Papier
- 3-fach digital auf Datenträger
spätestens 12 Werktage vor dem Abnahmetermin geordnet nach den o.g. Punkten und abgeheftet in beschrifteten Akten-Ordnern über die BÜ dem AG auszuhändigen.
Menge: 1,000 psch

### Titel 01 Unterhangdecke Holzwolle- Akustik Sporthalle

*Hinweis: SPORTHALLE*

**01.1 UHD mit Holzwolle- Akustikdeckenplatten**
Unterhangdecke mit Holzwolle- Akustikplatten,
Abhanghöhe = 200mm, ballwurfsicher,
zwischen Holzsparren (lichter Abstand a = 2,885m)
unter Sporthallendecke montiert

Ausführung gem. ZTV Deckensystemaufbau Unterhangdecke mit Holzwolle- Akustikplatten

Anschlüsse:
- seitlich an Dachsparren
- an Außenwand
- an Dachhaut und PR-Lichtband im Bereich Dachversprung

Montage:
- geneigt zwischen Dachsparren
  Dachneigung 13° mit Feldlänge 19,50m und
  Dachneigung 8° mit Feldlänge 16,30m
  Anzahl Felder: 2x 15 Stk.
- über Kopf
- sichtbar verschraubt

Montageuntergrund:
- Brettsperrholzdecke

Einbauhöhe: bis 17,00m
Ein Raumgerüst einschl. Fahrgerüste auf den einzelnen Arbeitsebenen stehen bauseits zur Verfügung.
siehe auch beiliegender Übersichtsplan Gerüst MZH

Abrechnung in m²
Hinweis: Sparren (Einzelbreite 20cm) werden übermessen.

siehe u. a. Ausführungzeichnungen:
- Detail DT 43105 Unterhangdecke Sporthalle
- Schnitt SC 02303 MZW-TG Schnitt S-A

Einbaubereich: Sporthalle
Menge: 1630,000 m²

**01.2 Anschluss UHD Bereich Dachversatz Stahlträger**
Herstellen Anschluss Unterhangdecke an Brettsperrholzdecke
ballwurfsicher im Bereich des Dachversatzes

vorbeschriebene Holzwolle- Akustikplatten mit Akustikauflage an Dachhaut/ BSPH- Deckenelemente heranführen

Anschlusshöhe = 19,5cm

einschließlich Herstellen der Anschlüsse:
- an angrenzende UHD mit Holzwolle- Akustikplatte
  mit Außenecke auf Gehrung, Winkel ca. 103°
- an Dachhaut mit durchlaufendem 1-fach gekantetem
  Stahlblech, Abwicklung ca. 190mm, einschl. dauerelastische
  Verfugung

Befestigungsuntergrund:
Montage Holzwolle- Akustikplatten mit Akustikauflage nach stat. Erfordernis auf gekantetem Stahlblech

siehe auch Detail:
- DT 23425 Anschluss Stahlträger_PR Dachversprung Schnitt

Abrechnung in Laufmeter
Menge: 43,000 m

**01.3 Anschluss UHD Bereich Dachversatz PR-Fassade**
Herstellen Anschluss Unterhangdecke an PR-Fassade/ Oberlichtbänder ballwurfsicher im Bereich des Dachversatzes

vorbeschriebene Holzwolle- Akustikplatten mit Akustikauflage an Brüstung der PR- Fassade heranführen

Anschluss-/ Beplankungshöhe = 98,5cm

einschließlich Herstellen der Anschlüsse:
- an angrenzende Holzwolle- Akustikplatte
  mit Außenecke auf Gehrung, Winkel ca.  98°
- an Brüstung PR- Fassade mit oberem Abschluss aus 1-fach
  gekantetem Stahlblech, einschl. dauerelastischer
  Verfugung
- an Dachhaut mit durchlaufendem 1-fach gekantetem
  Stahlblech, Abwicklung ca. 190mm, einschl. dauerelastische
  Verfugung, Anschlusshöhe = 200mm

Befestigungsuntergrund:
Montage Holzwolle- Akustikplatten mit Akustikauflage
- an bauseitige Stahlwinkel AN Fassade
- den Stirnseiten der BSPH- Deckenelementen mit
  Unterklotzung
- auf gekantetem Stahlblech (Anschluss an Dachhaut)

siehe auch Detail:
- DT 23425 Anschluss Stahlträger_PR Dachversprung Schnitt

Abrechnung in Laufmeter
Menge: 43,000 m

**01.4 Randabschluss mit Schattenfuge 5mm**
Herstellen Randabschluss vorbeschriebener Unterhangdecke mit  Holzwolle- Akustikplatten mit Schattenfuge 5mm zu angrenzendem Bauteil, einschließlich Randabschlussprofile in UHD- Konstruktion

angrenzende Bauteile:
-  Holzsparren
-  Außenwand Stahlbeton
Menge: 1145,000 m

**01.5 Bohrungen rund Ø 68mm**
Bohrungen Ø 68mm in vorbeschriebener Unterhangdecke mit  Holzwolle- Akustikplatten für Ein- und Anbauteile, gem. Angabe AN ELT

hier: Sicherheitsleuchten 0,5kg, Übergabedosen PR- Elemente, Anbau-Leuchten 3,9kg, Anbau- Melder

einschließlich erforderlicher Verstärkungen in UHD- Konstruktion für zusätzliche Lasten und zur Befestigung der Elektrokomponenten
Menge: 216,000 St

**01.6 Bohrungen rund Ø 25mm Ansaugöffnung**
Bohrungen Ø 25mm in vorbeschriebener Unterhangdecke mit  Holzwolle- Akustikplatten für Ein- und Anbauteile, gem. Angabe AN ELT

hier: Ansauöffnung BWS
Menge: 60,000 St

**01.7 Ausschnitt Deckenabhänger mit Schattenfuge 5mm**
ausrissfreier Ausschnitt für Durchführung eines Quadratrohrprofils 80x80mm in vorbeschriebener Unterhangdecke mit Holzwolle- Akustikplatten mit umlaufender Schattenfuge 5mm, gem. Angabe ARCH

hier: Deckenabhänger Sportgeräte
Menge: 84,000 St

**01.8 Ausschnitt Lautsprecher mit Schattenfuge 5mm**
aussrissfreier Ausschnitt rund, Ø 68mm, für Durchführung von Rohrprofilen in vorbeschriebener Unterhangdecke mit Holzwolle- Akustikplatten mit umlaufender Schattenfuge 5mm, gem. Angabe AN ELT

hier: Deckenabhänger Anbau- Lautsprecher
Menge: 12,000 St

**01.9 Ausschnitte Trasse ELT mit Schattenfuge 5mm**
ausrissfreier Ausschnitt für Durchfühung von Quadratrohrprofilen 60x60mm in vorbeschriebener Unterhangdecke mit Holzwolle- Akustikplatten mit umlaufender Schattenfuge 5mm, gem. Angabe AN ELT

hier: Deckenabhänger ELT Trasse
Menge: 60,000 St

### Titel 02 Unterhangdecke Holz- Akustik Gymnastikräume

*Hinweis: GYMNASTIKRAUM OST*

**02.1 UHD mit Holz- Akustikpaneelen, Abhanghöhe = 0,60m**
*** Bezugsbeschreibung
Unterhangdecke mit Holz- Akustikpaneelen,
Abhanghöhe = 0,60m, ballwurfsicher,
unterhalb geneigtem Sparrendach Gymnastikraum Ost montiert

Ausführung gem. ZTV Deckensystemaufbau Unterhangdecke mit Holz- Akustikpaneelen

Anschlüsse:
- an Stb.- Wand mit und ohne Wandbekleidung Holz
- an Holz- Akustikpaneele, Bereich Deckenversprung Pfette

Montage:
- geneigt unterhalb Dachsparren, Dachneigung 8°
- über Kopf
- nicht sichtbare Verschraubung

Befestigungsuntergrund:
- Brettsperrholzdecke

Oberfläche: weißlich geölt, gem. ZTV

Einbauhöhe: bis 4,55m ü. OK FFB

Abrechnung in m²

siehe u. a. Ausführungzeichnungen:
- Detail DT 43102 Akustikdecke Gymnasikräume
- Schnitt SC 02305 MZW-TG Schnitt S-C

Einbaubereich: Gymnastikraum Ost
Menge: 118,000 m²

**02.2 UHD mit Holz- Akustikpaneelen, Abhanghöhe = 1,25m**
*** wie Position 02.1
Anhanghöhe = 1,25m

Anschluss zusätzlich:
- an Laibungsbekleidung Holz, Bereich Oberlicht

Einbauhöhe:
- bis 5,65m ü. OK FFB

Einbaubereich: Gymnastikraum Ost, Deckenbereich mit Oberlicht
Menge: 93,000 m²

**02.3 Deckensprung UHD 0,65m an Pfette**
Deckensprung 0,65m in vorbeschriebener Unterhangdecke im Bereich der Dachpfette einschließlich erforderlicher Unterkonstruktion

Bekleidung Deckensprung mit vorbeschriebenen
Holz- Akustikpaneelen, Höhe der Bekleidung = ca. 0,70m

Abhangtiefe ab VK Pfette = 215mm

 Montage/ Befestigungsuntergrund:
- vertikal mit Direktabhängern an BSH- Pfette

einschließlich Herstellen der Anschlüsse:
- an geneigte UHD mit Holz- Akustikpaneelen, Stöße stumpf
  mit gefalzten Randabschlussleisten in Fichte Vollholz an allen
  sichtbaren Deckenrändern

Einbauhöhe: bis 4,55m ü. OK FFB OG

siehe u. a. Ausführungzeichnung:
- Detail DT 43102 Akustikdecke Gymnasikräume

Abrechnung in Laufmeter

Einbaubereich: Gymnastikraum Ost, Bereich Pfette
Menge: 14,500 m

**02.4 Randabschluss mit Schattenfuge 15mm**
Herstellen Randabschluss mit gefalzter Randabschlussleiste in Fichte Vollholz an vorbeschriebener Unterhangdecke einschl. erforderlicher Unterkonstruktion und mit Schattenfuge 15mm

angrenzende Bauteile:
- Stb.- Wand mit und ohne Wandbekleidung Holz
- Laibungsbekleidung Holz, Bereich Oberlicht

Einbaubereich: Gymnastikraum Ost
Menge: 68,000 m

**02.5 Ausschnitt Ø 250mm Einbau- Lautsprecher**
Ausschnitt rund Ø 250mm in vorbeschriebener Unterhangdecke Holz für Einbau- Lautsprecher, gem. Angabe AN ELT

Gewicht: 0,5kg

einschließlich erforderlicher Verstärkungen in UHD- Konstruktion für zusätzliche Lasten und zur Befestigung der Elektrokomponenten

Einbaubereich: Gymnastikraum Ost
Menge: 19,000 St

**02.6 Ausschnitt 1775x88mm Einbauleuchte**
Ausschnitt rechteckig 1775x88mm in vorbeschriebener Unterhangdecke Holz für Einbauleuchte, gem. Angabe AN ELT

Gewicht: 6,3kg

einschließlich erforderlicher Verstärkungen in UHD- Konstruktion für zusätzliche Lasten und zur Befestigung der Elektrokomponenten

Einbaubereich: Gymnastikraum Ost
Menge: 18,000 St

**02.7 Ausschnitt Lautsprecher mit Schattenfuge 5mm**
aussrissfreier Ausschnitt rund, Ø 68mm für Durchführung von Deckenabhängern in vorbeschriebener Unterhangdecke Holz mit umlaufender Schattenfuge 5mm, gem. Angabe AN ELT

hier: Deckenabhänger Anbau- Lautsprecher

Einbaubereich: Gymnastikraum Ost
Menge: 4,000 St

**02.8 Ausschnitt UK Deckenhaken mit Schattenfuge 5mm**
ausrissfreier Ausschnitt, rechteckig 100x100mm
in vorbeschriebener Unterhangdecke Holz mit gefalzter Randabschlussleiste in Fichte Vollholz mit Schattenfuge 5mm
als Aussparung für Unterkonstruktion von Sportgeräten,
gem. Angabe ARCH

hier: UK für Deckenhaken Aerial Yoga

Einbaubereich: Gymnastikraum Ost
Menge: 20,000 St

**02.9 Schlitzdurchlass B = 90mm Lüftungsschiene**
ausrissfreie Fräsung, Breite 90mm in vorbeschriebener Unterhangdecke Holz mit gefalzter Randabschlussleiste in Fichte Vollholz als Schlitzdurchlass für Lüftungsschiene,
gem. Angabe AN HLS

Abrechnung in Laufmeter

Einbaubereich: Gymnastikraum Ost
Menge: 14,000 m

**02.10 Bohrungen rund Ø 68mm**
Bohrungen Ø 68mm in vorbeschriebener Unterhangdecke Holz  für Ein- und Anbauteile, gem. Angabe AN ELT

hier: Sicherheitsleuchten 0,5kg, Anbau- Melder

einschließlich erforderlicher Verstärkungen in UHD- Konstruktion für zusätzliche Lasten und zur Befestigung der Elektrokomponenten

Einbaubereich: Gymnastikraum Ost
Menge: 19,000 St

**02.11 Revisionsklappe 60x60cm**
*** Bezugsbeschreibung
Einbau vorgefertigter Revisionsklappe, 60x60cm,
flächenbündig mit umlaufender Fuge 4mm in vorbeschriebener Unterhangdecke, bestehend aus:

- Aluminiumrahmen zur Füllung mit Holz- Akustikpaneelstück
- Metall- Unterkonstruktion
- Schaniere zum Aufklappen 90°, verdeckt liegend
- Inbusschlüssel- Verriegelung

einschließlich erforderlicher Auswechselungen oder zusätzlicher Abhänger in UHD- Konstruktion

Einbaubereich: Gymnastikraum Ost
Menge: 3,000 St

**02.12 Revisionsklappe 40x40cm**
*** wie Position 02.11
Abmessungen: 40x40cm

Einbaubereich: Gymnastikraum Ost
Menge: 9,000 St

*Hinweis: GYMNASTIKRAUM WEST*

**02.13 UHD mit Holz-Akustikpeneelen, Abhanghöhe = 0,60m**
*** Bezugsbeschreibung
Unterhangdecke mit Holz- Akustikpaneelen,
Abhanghöhe = 0,60m, ballwurfsicher,
unterhalb geneigtem Sparrendach Gymnastikraum West montiert

Ausführung gem. ZTV Deckensystemaufbau Unterhangdecke mit Holz- Akustikpaneelen

Anschlüsse:
- an Stb.- Wand mit und ohne Wandbekleidung Holz
- an Holz- Akustikpaneele, Bereich Deckenversprung Pfette

Montage:
- geneigt unterhalb Dachsparren, Dachneigung 13°
- über Kopf
- nicht sichtbare Verschraubung

Befestigungsuntergrund:
- Brettsperrholzdecke

Oberfläche: weißlich geölt, gem. ZTV

Einbauhöhe: bis 5,25m ü. OK FFB

Abrechnung in m²

siehe u. a. Ausführungzeichnungen:
- Detail DT 43102 Akustikdecke Gymnasikräume
- Schnitt SC 02305 MZW-TG Schnitt S-C

Einbaubereich: Gymnastikraum West
Menge: 80,000 m²

**02.14 UHD mit Holzakustikpaneelen, Abhanghöhe = 0,95m**
*** wie Position 02.13
Anhanghöhe = 0,95m

Anschluss zusätzlich:
- an Laibungsbekleidung Holz, Bereich Oberlicht

Einbauhöhe:
- bis 6,70m ü. OK FFB

Einbaubereich:
Gymnastikraum West, Deckenbereich mit Oberlicht
Menge: 66,000 m²

**02.15 Deckensprung UHD 0,35m an Pfette**
Deckensprung 0,35m in vorbeschriebener Unterhangdecke im Bereich der Dachpfette einschließlich erforderlicher Unterkonstruktion

Bekleidung Deckensprung mit vorbeschriebenen
Holz- Akustikpaneelen, Höhe der Bekleidung = ca. 0,55m

Abhangtiefe ab VK Pfette = 215mm

 Montage/ Befestigungsuntergrund:
- vertikal mit Direktabhängern an BSH- Pfette

einschließlich Herstellen der Anschlüsse:
- an geneigte UHD mit Holz- Akustikpaneelen, Stöße stumpf
  mit gefalzter Randabschlussleiste in Fichte Vollholz an allen
  sichtbaren Deckenrändern

Einbauhöhe: bis 4,75m ü. OK FFB

siehe u. a. Ausführungzeichnung:
- Detail DT 43102 Akustikdecke Gymnasikräume

Abrechnung in Laufmeter

Einbaubereich: Gymnastikraum West, Bereich Pfette
Menge: 12,000 m

**02.16 Randabschluss mit Schattenfuge 15mm**
Herstellen Randabschluss mit gefalzter Randabschlussleiste in Fichte Vollholz an vorbeschriebener Unterhangdecke einschl. erforderlicher Unterkonstruktion und mit Schattenfuge 15mm

angrenzende Bauteile:
- Stb.- Wand mit und ohne Wandbekleidung Holz
- Laibungsbekleidung Holz, Bereich Oberlicht

Einbaubereich: Gymnastikraum West
Menge: 55,700 m

**02.17 Ausschnitt Ø 250mm Einbau- Lautsprecher**
Ausschnitt rund Ø 250mm in vorbeschriebener Unterhangdecke Holz für Einbau- Lautsprecher, gem. Angabe AN ELT

Gewicht: 0,5kg

einschließlich erforderlicher Verstärkungen in UHD- Konstruktion für zusätzliche Lasten und zur Befestigung der Elektrokomponenten

Einbaubereich: Gymnastikraum West
Menge: 10,000 St

**02.18 Ausschnitt 1775x88mm Einbauleuchte**
Ausschnitt rechteckig 1775x88mm in vorbeschriebener Unterhangdecke Holz für Einbauleuchte, gem. Angabe AN ELT

Gewicht: 6,3kg

einschließlich erforderlicher Verstärkungen in UHD- Konstruktion für zusätzliche Lasten und zur Befestigung der Elektrokomponenten

Einbaubereich: Gymnastikraum West
Menge: 14,000 St

**02.19 Ausschnitt Lautsprecher mit Schattenfuge 5mm**
aussrissfreier Ausschnitt rund, Ø 68mm für Durchführung von Deckenabhängern in vorbeschriebener Unterhangdecke Holz mit umlaufender Schattenfuge 5mm, gem. Angabe AN ELT

hier: Deckenabhänger Anbau- Lautsprecher

Einbaubereich: Gymnastikraum West
Menge: 4,000 St

**02.20 Schlitzdurchlass B = 90mm Lüftungsschiene**
ausrissfreie Fräsung, Breite 90mm in vorbeschriebener Unterhangdecke Holz mit gefalzter Randabschlussleiste in Fichte Vollholz als Schlitzdurchlass für Lüftungsschiene,
gem. Angabe AN HLS

Abrechnung in Laufmeter

Einbaubereich: Gymnastikraum West
Menge: 11,800 m

**02.21 Bohrungen rund Ø 68mm**
Bohrungen Ø 68mm in vorbeschriebener Unterhangdecke Holz  für Ein- und Anbauteile, gem. Angabe AN ELT

hier: Sicherheitsleuchten 0,5kg, Anbau- Melder

einschließlich erforderlicher Verstärkungen in UHD- Konstruktion für zusätzliche Lasten und zur Befestigung der Elektrokomponenten

Einbaubereich: Gymnastikraum West
Menge: 16,000 St

**02.22 Revisionsklappe 40x40cm**
Einbau vorgefertigter Revisionsklappe, 40x40cm,
flächenbündig mit umlaufender Fuge 4mm in vorbeschriebener Unterhangdecke, bestehend aus:

- Aluminiumrahmen zur Füllung mit Holz- Akustikpaneelstück
- Metall- Unterkonstruktion
- Schaniere zum Aufklappen 90°, verdeckt liegend
- Inbusschlüssel- Verriegelung

einschließlich erforderlicher Auswechselungen oder zusätzlicher Abhänger in UHD- Konstruktion

Einbaubereich: Gymnastikraum West
Menge: 10,000 St

### Titel 03 Unterhangdecke GK- Akustik Foyer

*Hinweis: FOYER UNTERGESCHOSS*

**03.1 UHD mit GK- Akustikplatten, Abhanghöhe = 0,80m**
*** Bezugsbeschreibung
Unterhangdecke mit GK- Akustikplatten gelocht,
Abhanghöhe = 0,80m, unter Foyerdecke UG aus Stahlbeton montiert

Ausführung gem. ZTV Deckensystemaufbau Unterhangdecke mit GK- Akustikplatten

Anschlüsse mit Schattenfuge an:
- Stb.- Wände
- Deckensprünge
- Sturzbekleidung Treppenauge

Montage/ Montageuntergrund:
- horizontal, über Kopf an Stb.- Decke

Oberfläche: gespachtelt, Q2, malerfertig

Einbauhöhe: bis 4,12m ü.OK FFB

Abrechnung in m²

siehe u. a. Ausführungzeichnungen:
- Detail DT 43103 Unterhangdecke Foyer UG/ EG
- Detail DT 63010 MZW- Halle Foyertreppe Längsschnitt A-A
- Detail DT 63011 MZW- Halle Foyertreppe Querschnitt B-B

Einbaubereich: Foyer Untergeschoss
Menge: 181,000 m²

**03.2 UHD mit GK- Akustikplatten, Abhanghöhe = 1,29m**
*** wie Position 03.1
Abhanghöhe = 1,29m

Einbaubereich: Foyer Untergeschoss Bereich Catering
Menge: 43,000 m²

**03.3 Deckensprung 0,49m in UHD Bereich Nischen**
*** Bezugsbeschreibung
Deckensprung 0,49m in vorbeschriebener Unterhangdecke (Pos. 03.01) einschließlich erforderlicher Unterkonstruktion

Plattentyp: GBK, 2-lagig, 2x12,5mm

Beplankungshöhe = 0,50m

einschließlich Anschluss:
- unten an Echtholzfunier- UHD (Leistung AN Schreinerarbeiten)
  einschl. Kantenschutzprofil und Ausbildung einer
  Schattenfuge 5mm

siehe u. a. Ausführungszeichnung:
- Detail DT 43103 Unterhangdecke Foyer UG/ EG

Abrechnung in Laufmeter

Einbaubereich: Foyer Untergeschoss
Menge: 12,500 m

**03.4 Deckensprung 0,49m in UHD Bereich Catering**
*** wie Position 03.3
Plattentyp: GBK, 1-lagig, 12,5mm

einschließlich Anschluss:
- stumpf, im 90° Winkel mit Kantenschutzprofil an Akustik- UHD  mit Abhanghöhe 1,29m im Bereich Catering

siehe u. a. Ausführungszeichnung:
- Detail DT 43103 Unterhangdecke Foyer UG/ EG
Menge: 11,100 m

**03.5 GK- Sturzbekleidung, 2-seitig, Treppenauge Bereich Harfe**
*** Bezugsbeschreibung
Herstellen 2-seitige Sturzbekleidung aus GK- Platten
im Bereich des Treppenauges, einschließlich erforderlicher Unterkonstruktionen

Abhanghöhe 0,50m

Beplankungshöhe: 0,50m
Beplankungstiefe: 0,30m

Plattentyp vertikal: GBK, 2-lagig, 2x 12,5mm
Plattentyp horizontal: GBK, 1-lagig, 12,5mm

Eckausbildung: stumpf, im 90°- Winkel mit Kantenschutzprofil

Anschluss oben: außenbündig an Stb.- Sturz

Oberfläche: gespachtelt Q2, malerfertig

siehe u. a. Ausführungszeichnungen:
- Detail DT 43103 Unterhangdecke Foyer UG/ EG
- Detail DT 63030 MZW- Halle Foyertreppe Harfe EG

Einbaubereich: Foyer Untergeschoss Treppenauge Harfe
Menge: 10,000 m

**03.6 GK- Sturzbekleidung, 2-seitig, Treppenauge**
*** wie Position 03.5
Beplankungshöhe: 0,80m
Beplankungstiefe: 0,34m

Montage: vor Stb.- Sturz einschl. Unterklotzung

Anschluss oben: an Brüstungsbekleidung Treppenauge mit
  Schattenfuge 5mm bzw. an Unterseite
  Treppenlauf

einschließlich Ausbildung von 2x Innenecke

siehe u.a. Ausführungszeichnungen:
- Detail DT 43103 Unterhangdecke Foyer UG/ EG
- Detail DT 63023 MZW-Halle Foyertreppe Antritt OG2
- Detail DT 63026 MZW-Halle Foyertreppe Antritt Geländer OG2

Einbaubereich: Foyer Untergeschoss Treppenauge
Menge: 17,500 m

**03.7 Bewegungs- und Schattenfuge 15mm**
Herstellen Bewegungs- und Schattenfuge 15mm in vorbeschriebener Unterhangdecke einschl. Unterkonstruktion

Anschluss GK- Akustikplatte an GK- Akustikplatte
mit Schattenfuge 15mm, hinterlegt mit 2x GK- Plattenstreifen an Plattenoberseite

siehe u. a. Ausführungszeichnung:
- Detail DT 43103 Unterhangdecke Foyer UG/ EG

Einbaubereich: Foyer Untergeschoss
Menge: 7,500 m

**03.8 Randabschluss mit Schattenfuge 15mm**
Herstellen Randabschluss in vorbeschriebener Unterhangdecke mit Lüftungs- und/ oder Schattenfuge 15mm

angrenzende Bauteile:
- Stb.- Wand mit und ohne Wandbekleidung Holz
- UHD- Bekleidung GK, Bereich Deckensprünge
- Sturzbekleidung GK, Bereich Treppenauge

Einbaubereich: Foyer Untergeschoss
Menge: 112,000 m

**03.9 Ausschnitt Ø 250mm Lüftungsauslass**
Ausschnitt rund Ø 250mm in vorbeschriebener Unterhangdecke
für Lüftungsauslass Weitwurfdüse, gem. Angabe AN HLS

einschließlich erforderlicher Verstärkungen in UHD- Konstruktion

Einbaubereich: Foyer Untergeschoss
Menge: 3,000 St

**03.10 Ausschnitt Ø 250mm Einbau- Lautsprecher**
Ausschnitt rund Ø 250mm in vorbeschriebener Unterhangdecke
für Einbau- Lautsprecher, gem. Angabe AN ELT

Gewicht: 0,5kg

einschließlich erforderlicher Verstärkungen in UHD- Konstruktion für zusätzliche Lasten und zur Befestigung der Elektrokomponenten

Einbaubereich: Foyer Untergeschoss
Menge: 14,000 St

**03.11 Ausschnitt Ø 257mm Einbau- Leuchte**
Ausschnitt rund Ø 257mm in vorbeschriebener Unterhangdecke
für Einbau- Leuchte, gem Angabe AN ELT

Gewicht: 0,8kg

einschließlich erforderlicher Verstärkungen in UHD- Konstruktion für zusätzliche Lasten und zur Befestigung der Elektrokomponenten

Einbaubereich: Foyer Untergeschoss
Menge: 8,000 St

**03.12 Bohrungen rund Ø 68mm**
Bohrungen Ø 68mm in vorbeschriebener Unterhangdecke
für Ein- und Anbauteile, gem. Angabe AN ELT

hier: Einbau- Sicherheitsleuchten 1,0kg, Anbau- Melder,
Aufbau- Leuchten 3,1kg, Aufbau- Leuchten 2,1kg

einschließlich erforderlicher Verstärkungen in UHD- Konstruktion für zusätzliche Lasten und zur Befestigung der Elektrokomponenten

Einbaubereich: Foyer Untergeschoss
Menge: 53,000 St

**03.13 Revisionsklappe 60x60cm**
*** Bezugsbeschreibung
Einbau Revisionsklappe mit GKB- Einlage flächenbündig in vorbeschriebene Unterhangdecke, bestehend aus:

- Einbaurahmen, Metalloptik weiß pulverbeschichtet
- Gipskartoneinlage mit GK- Akustikplatten gelocht
- Schaniere, verdeckt liegend
- verdeckte Schnappverschlüsse
- selbst justierende Fangarme

Einbaubereich: Foyer Untergeschoss
Menge: 5,000 St

**03.14 Revisionsklappe 40x40cm**
*** wie Position 03.13
Abmessungen: 40x40cm

Einbaubereich: Foyer Untergeschoss
Menge: 11,000 St

*Hinweis: FOYER ERDGESCHOSS*

**03.15 UHD mit GK- Akustikplatten, Abhanghöhe = 0,40m**
Unterhangdecke mit GK- Akustikplatten gelocht,
Abhanghöhe = 0,40m, unter Foyerdecke EG aus Stahlbeton montiert

Ausführung gem. ZTV Deckensystemaufbau Unterhangdecke mit GK- Akustikplatten

Anschlüsse mit Schattenfuge an:
- Stb.- Wände mit und ohne Wandbekleidung aus Holz
- Deckensprünge
- Sturzbekleidung Treppenauge

Montage/ Montageuntergrund:
- horizontal, über Kopf an Stb.- Decke

Oberfläche: gespachtelt, Q2, malerfertig

Einbauhöhe: bis 3,79m ü.OK FFB

Abrechnung in m²

siehe u. a. Ausführungzeichnungen:
- Detail DT 43103 Unterhangdecke Foyer UG/ EG
- Detail DT 63010 MZW- Halle Foyertreppe Längsschnitt A-A
- Detail DT 63011 MZW- Halle Foyertreppe Querschnitt B-B

Einbaubereich: Foyer Erdgeschoss
Menge: 265,000 m²

**03.16 Bewegungs-/ Lüftungs- und Schattenfuge 15mm**
Herstellen Bewegungs- und Schattenfuge 15mm in vorbeschriebener Unterhangdecke einschl. Unterkonstruktion

Anschluss GK- Akustikplatte an GK- Akustikplatte
mit Schattenfuge 15mm, hinterlegt mit 2x GK- Plattenstreifen an Plattenoberseite

siehe u. a. Ausführungszeichnung:
- Detail DT 43103 Unterhangdecke Foyer UG/ EG

Einbaubereich: Foyer Erdgeschoss
Menge: 13,000 m

**03.17 Randabschluss mit Schattenfuge 15mm**
Herstellen Randabschluss in vorbeschriebener Unterhangdecke mit Lüftungs- und/ oder Schattenfuge 15mm

angrenzende Bauteile:
- Stb.- Wand mit und ohne Wandbekleidung Holz
- UHD- Bekleidung Holz, Bereich Deckensprung Flur
- Laibungsbekleidung GK, Bereich Fensterelemente
- Sturz- Bekleidung GK, Bereich Treppenauge

Einbaubereich: Foyer Erdgeschoss
Menge: 126,000 m

**03.18 GK- Sturzbekleidung, 2-seitig, Treppenauge Bereich Harfe**
*** Bezugsbeschreibung
Herstellen 2-seitige Sturzbekleidung aus GK- Platten
im Bereich des Treppenauges, einschließlich erforderlicher Unterkonstruktionen

Abhanghöhe: 0,10m

Beplankungshöhe: 0,10m
Beplankungstiefe: 0,30m

Plattentyp vertikal/ horizontal: GBK, 1-lagig, 12,5mm

Eckausbildung: stumpf, im 90°- Winkel mit Kantenschutzprofil

Anschluss oben: außenbündig an Stb.- Sturz

Oberfläche: gespachtelt Q2, malerfertig

siehe u. a. Ausführungszeichnungen:
- Detail DT 43103 Unterhangdecke Foyer UG/ EG
- Detail DT 63031 MZW- Halle Foyertreppe Harfe 1.OG

Einbaubereich: Foyer Erdgeschoss Treppenauge Harfe
Menge: 10,000 m

**03.19 GK- Sturzbekleidung, 2-seitig, Treppenauge**
*** wie Position 03.18
Beplankungshöhe: 0,40m
Beplankungstiefe: 0,34m

Montage: vor Stb.- Sturz einschl. Unterklotzung

Anschluss oben: an Brüstungsbekleidung Treppenauge mit
  Schattenfuge 5mm, bzw. an Unterseite
  Treppenlauf

einschließlich Ausbildung von 2x Innenecke

siehe u.a. Ausführungszeichnungen:
- Detail DT 43103 Unterhangdecke Foyer UG/ EG
- Detail DT 63024 MZW-Halle Foyertreppe Austritt OG 2
- Detail DT 63027 MZW-Halle Foyertreppe Austritt Geländ. OG2

Einbaubereich: Foyer Erdgeschoss Treppenauge
Menge: 17,500 m

**03.20 GK- Sturzbekleidung, 1-seitig, Fensterelemente**
Herstellen Sturz- Bekleidung mit GK- Platte
im Bereich Anschluss UHD an Sturz der Fensterelemente, einschließlich erforderlicher Unterkonstruktion

Abhanghöhe: 0,05m

Beplankungs-/ Laibungstiefe: 0,19m

Plattentyp horizontal: GBK, 1-lagig, 12,5mm

einschl. Anschlüsse:
- an Fensterelement mit elastischer Verfugung
- an UHD mit GK- Akustikplatten mit Schattenfuge 15mm und
  Kantenschutzprofil

Oberfläche: gespachtelt Q2, malerfertig

siehe u. a. Ausführungszeichnung:
- Detail DT 43103 Unterhangdecke Foyer UG/ EG

Einbaubereich: Foyer EG Fensterelemente
Menge: 8,500 m

**03.21 Ausschnitt Ø 250mm Einbau- Lautsprecher**
Ausschnitt rund Ø 250mm in vorbeschriebener Unterhangdecke
für Einbau- Lautsprecher, gem. Angabe AN ELT

Gewicht: 0,5kg

einschließlich erforderlicher Verstärkungen in UHD- Konstruktion für zusätzliche Lasten und zur Befestigung der Elektrokomponenten

Einbaubereich: Foyer Erdgeschoss
Menge: 17,000 St

**03.22 Ausschnitt 238x70mm Rettungszeichen**
Ausschnitt rechteckig 238x70mm in vorbeschriebener Unterhangdecke für Rettungszeichen, gem. Angabe AN ELT

Gewicht: 1,2kg

einschließlich erforderlicher Verstärkungen in UHD- Konstruktion für zusätzliche Lasten und zur Befestigung der Elektrokomponenten

Einbaubereich: Foyer Erdgeschoss
Menge: 4,000 St

**03.23 Bohrungen rund Ø 68mm**
Bohrungen Ø 68mm in vorbeschriebener Unterhangdecke für für Ein- und Anbauteile, gem. Angabe AN ELT

hier: Einbau- Sicherheitsleuchten 1,0kg, Anbau- Melder,
Aufbau- Leuchten 3,1kg

einschließlich erforderlicher Verstärkungen in UHD- Konstruktion für zusätzliche Lasten und zur Befestigung der Elektrokomponenten

Einbaubereich: Foyer Erdgeschoss
Menge: 64,000 St

**03.24 Revisionsöffnung 60x60cm**
*** Bezugsbeschreibung
Einbau Revisionsklappe mit GKB- Einlage flächenbündig in vorbeschriebene Unterhangdecke, bestehend aus:

- Einbaurahmen, Metalloptik weiß pulverbeschichtet
- Gipskartoneinlage mit GK- Akustikplatten gelocht
- Schaniere, verdeckt liegend
- verdeckte Schnappverschlüsse
- selbst justierende Fangarme

Einbaubereich: Foyer Erdgeschoss
Menge: 1,000 St

**03.25 Revisionsöffnung 40x40cm**
*** wie Position 03.24
Abmessungen: 40x40cm

Einbaubereich: Foyer Erdgeschoss
Menge: 8,000 St

*Hinweis: FOYER OBERGESCHOSS*

**03.26 UHD mit GK- Akustikplatten, geneigt, Abhanghöhe = 1,65m bis 3,35m**
Unterhangdecke mit GK- Akustikplatten gelocht,
Abhanghöhe = 1,65m - 3,35m, siehe Ausführungszeichnungen
unter geneigte Brettsperrholzdecke im Foyer OG montiert

Ausführung gem. ZTV Deckensystemaufbau Unterhangdecke mit GK- Akustikplatten

Anschlüsse mit Schattenfuge an:
- GK- Bekleidung Oberlicht
- Stb.- Wände

Montage/ Montageuntergrund:
- geneigt, 7°, über Kopf an Brettsperrholzdecke

Oberfläche: gespachtelt, Q2, malerfertig

Einbauhöhe: bis 8,00m ü. OK FFB

Abrechnung in m²

siehe u. a. Ausführungzeichnungen:
- Detail DT 43104 Unterhangdecke Foyer OG
- Detail DT 63010 MZW- Halle Foyertreppe Längsschnitt A-A
- Detail DT 63011 MZW- Halle Foyertreppe Querschnitt B-B

Einbaubereich: Foyer Obergeschoss
Menge: 53,000 m²

**03.27 Randabschluss mit Schattenfuge 15mm**
Herstellen Randabschluss in vorbeschriebener Unterhangdecke mit Schattenfuge 15mm

angrenzende Bauteile:
- Stb.- Wände
- Laibungsbekleidung GK, Bereich Oberlicht

Einbaubereich: Foyer Obergeschoss
Menge: 50,000 m

**03.28 Ausschnitt Ø 250mm Einbau- Lautsprecher**
Ausschnitt rund Ø 250mm in vorbeschriebener Unterhangdecke
für Einbau- Lautsprecher, gem. Angabe AN ELT

Gewicht: 0,5kg

einschließlich erforderlicher Verstärkungen in UHD- Konstruktion für zusätzliche Lasten und zur Befestigung der Elektrokomponenten

Einbaubereich: Foyer Obergeschoss
Menge: 3,000 St

**03.29 Bohrungen rund Ø 68mm**
Bohrungen Ø 68mm in vorbeschriebener Unterhangdecke für für Ein- und Anbauteile, gem. Angabe AN ELT

hier: Einbau- Sicherheitsleuchten 1,0kg, Anbau- Melder,
Aufbau- Leuchten 3,1kg

einschließlich erforderlicher Verstärkungen in UHD- Konstruktion für zusätzliche Lasten und zur Befestigung der Elektrokomponenten

Einbaubereich: Foyer Obergeschoss
Menge: 20,000 St

### Titel 04 Laibungsbekleidungen Oberlichter

*Hinweis: OBERLICHT FOYER*

**04.1 Laibungsbekleidung Oberlicht, GK**
Bekleidung der Laibungsflächen des Oberlichts Foyer OG mit
Gipskartonplatten, Plattentyp: GKB 2x12,5mm

einschließlich Unterkonstruktion aus Quadratrohrrahmen, QRO 40x40mm, Aluminium, nach stat. Erfordernis

Befestigung an BSH- Pfetten mit L- Winkeln
Dimensionierung nach stat. Erfordernis

Abmessungen Oberlicht: L x B x H = 990 x 335 x 370cm
(Grundrissprojektion)

einschließlich Ausbildung von 4x Innenecke

Anschlüsse:
- oben an Dachfensterelement stumpf,
  einschl. dauerelastischer Verfugung
- unten mit Sichtkante und Schattenfuge an UHD
  mit GK- Akustikplatten

Oberfläche: gespachtelt, Q2 malerfertig

Abrechnung in m² Laibungsbekleidung inkl. UK sowie aller Anschlüsse an angrenzende Bauteile

siehe u. a. Ausführungszeichnung:
- Detail DT 43104 Abhangdecke Foyer OG

Einbaubereich: Foyer Obergeschoss
Menge: 53,000 m²

*Hinweis: OBERLICHTER GYMNASTIKRÄUME*

**04.2 Laibungsbekleidung Oberlicht, 3-S Platte Fichte**
*** Bezugsbeschreibung
Bekleidung der Laibungsflächen des Oberlichts
mit Dreischichtplatten, 19mm, Fichte,
mit einseitiger Wohnsichtqualität, Faserrichtung horizontal, einschließlich Unterkonstruktion mit verdeckter Befestigung nach Wahl des Bieters

Abmessungen Oberlicht: L x B x H = 871 x 225 x 178cm
(Grundrissprojektion)

einschließlich Ausbildung von 4x Innenecke

Unterkonstruktion:
gem. Werk- und Montageplanung sowie statischer Berechnungen des AN,
teilweise freitragend z.B. als Rahmenkonstruktion aus Rechteckrohren, 2 Stück: 1,15m x 2,50m mit Zwischenrohr, QRO, 30x30mm, Aluminium, mit Winkeln an Dachsparren befestigt, siehe Ausführungszeichnungen

Befestigungsuntergrund:
Holzsparren, BSPH- Deckenplatten, Stb.- Wand

Anschlüsse:
- oben an Dachfensterelement stumpf,
  einschl. dauerelastischer Verfugung
- unten an UHD mit Holz- Akustikpaneelen,
  Sichtkante mit Echtholzfurnieranleimer Fichte, 2mm

Sichtoberfläche:
wasserbasierte Schutzbeschichtung mit Vergilbungsschutz,
auf Basis einer Acrylatdispersion, geeignet für den Innenbereich, mit Weißanteil abgestimmt auf Oberflächenbehandlung vorbeschriebener Holz- Akustikpaneele

Anarbeiten an Sparren siehe separate Position

Abrechnung in m² Laibungsbekleidung inkl. UK sowie aller Anschlüsse an angrenzende Bauteile

siehe u.a. Ausführungzeichnung:
- Detail DT 43102 Akustikdecke Gymnasikräume

Einbaubereich: Gymnastikraum Ost
Menge: 38,500 m²

**04.3 Laibungsbekleidung Oberlicht, 3-S Platte Fichte**
*** wie Position 04.2
Abmessungen Oberlicht: L x B x H = 570 x 220 x 158cm
(Grundrissprojektion)

Einbaubereich: Gymnastikraum West
Menge: 25,000 m²

**04.4 Anarbeiten Dachsparren**
Anarbeiten vorbeschriebener Laibungsbekleidungen des Oberlichts an Dachsparren mit Querschnitt 18x58cm bzw. 18x50cm

Einbaubereich: Gymnastikraum Ost und West
Menge: 6,000 St

**04.5 Revi- Deckel 3-Schichtplatte Fichte**
revisionierbarer Deckel, rund, gefalzt, aus Material der Laibungsbekleidung, 3-Schichtplatte Fichte, für Unterputzdose Ø 68mm, Befestigung an ELT- Dose, Abmessungen gem. Angabe AN ELT
Menge: 6,000 St
